# Matarestr OGS Erweiterung
Angebotsaufforderung (GAEB DA XML 3.2, DA83)
Projekt: 2026_02
Währung: EUR
Nebenangebote zugelassen: ja
Auftraggeber: Gebäudemanagement der Stadt Aachen, E26/41, Lagerhausstraße 20, 52058 Aachen, D, Ansprechpartner Granata, Telefon 0241-432-26413, E-Mail gilda.granata@mail.aachen.de
Erstellt mit: GXML Toolbox V3.2 R20170508, iTWO_64 V8.0.616, 23.03.2026

## ZUSÄTZLICHE TECHNISCHE VERTRAGSBEDINGUNGEN HEIZUNG / SANITÄR / LÜFTUNG
ZUSÄTZLICHE TECHNISCHE VERTRAGSBEDINGUNGEN HEIZUNG / SANITÄR / LÜFTUNG

1. ALLGEMEINE TECHNISCHE VORSCHRIFTEN UND BESTIMMUNGEN

Bei der Ausführung der Installationsarbeiten sind insbesondere die
nachfolgend aufgeführten Vorschriften zu beachten:

- die allgemein anerkannten Regeln der Technik,

- die VOB/C, hier insbesondere die folgenden
* DIN 18299 Allgemeine Regelungen für Bauarbeiten jeder Art
* DIN 18306 Entwässerungskanalarbeiten
* DIN 18307 Druckrohrleitungsarbeiten außerhalb von Gebäuden
* DIN 18379 Raumlufttechnische Anlagen
* DIN 18380 Heizanlagen und zentrale Wassererwärmungsanlagen
* DIN 18381 Gas-, Wasser-, und Entwässerungsanlagen innerhalb von
Gebäuden
* DIN 18382 Nieder- und Mittelspannungsanlagen mit Nennspannungen bis
36 kV
* DIN 18384 Blitzschutzanlagen
* DIN 18386 Gebäudeautomation
* DIN 18421 Dämm- und Brandschutzarbeiten an technischen Anlagen
* DIN 18451 Gerüstarbeiten

- alle für die Gewerke relevanten DIN-, DIN-EN- und DIN-VDE-Normen

- alle für die Gewerke relevanten VDI-Richtlinien

- Technische Regeln für Gas-Installation (DVGW-TRGI)

- Technische Anschlussbedingungen (TAB) für den Anschluss an das Gas-
und
  Niederspannungsnetz des Energieversorgungsunternehmens

- Gebäudeenergiegesetz (GEG)

Alle vor genannten Vorschriften, Normen und Richtlinien in der bei
Vertragsabschluss gültigen Fassung.

2. BAUSTELLENEINRICHTUNG UND MATERIALANLIEFERUNG

Das Einrichten und Räumen der Baustelle sowie das Vorhalten der
Baustelleneinrichtung (Bauwagen, Container o. ä.) ist in die Einheitspreise
einzurechnen. Zur Materiallagerung werden dem Auftragnehmer in Abstimmung
mit
der Bauleitung Flächen oder Räume zur Verfügung gestellt. Die Nutzung
erfolgt auf eigene Gefahr des Auftragnehmers. Es ist davon auszugehen,
dass
diese während der Bauzeit nicht immer die selben sind. Erforderliche
Umräumarbeiten sind in die Einheitspreise einzukalkulieren.

Anschlüsse für Strom sind an der Baustelle vorhanden. Für die
Zuführung zu den Verbrauchsstellen sorgt der Auftragnehmer.
Es werden keine Kosten für die Nutzung des Baustroms und Bauwasser in
Abzug gebracht.

Die Materialanlieferung hat fracht- und verpackkungsfrei bis zur
Verwendungstelle zu erfolgen. Hilfskräfte zum Entladen der Teile werden
nicht zur
Verfügung gestellt. Alle Lieferungen - auch kleinsten Umfangs - sind
vom
Auftragnehmer selbst auf der Baustelle in Empfang zu nehmen. An den
Auftraggeber gesandte Lieferungen werden auf Kosten des Auftragnhemers an
den Ab-
sender zurück gesandt.

Beschädigungen von Türen, Bodenbelägen und Wandflächen
sind zu vermeiden. Dazu sind erforderlichenfalls geeignete
Schutzvorkehrungen zu treffen, die entsprechend in die Einheitspreise
einzurechnen sind.

3. ROHRLEITUNGS- UND KANALMONTAGE

Zur Befestigung von Rohrleitungen und Kanälen dürfen grundsätzlich nur
Metalldübel (gemäß DIN 4102 T4) verwendet werden. Die entsprechenden
Bohrtiefen und Maximallasten sind zu beachten. Der Einsatz von
Kunststoffdübeln
ist nicht zulässig.

Bei der Verlegung von Rohrleitungen und Kanälen ist sicherzustellen,
dass
Schallübertragungen, z. B. durch Fließgeräusche etc., vermieden
werden.
Es sind nur Rohrschellen mit Schalldämmeinlagen (mind. 18 dB(A) i.M.
Schalldämmmaß) zugelassen. Auf Verlangen der Bauleitung ist ein
entsprechendner
Nachweis vorzulegen. Direkte Kontaktstellen mit Beton- oder
Mauerwerksteilen
sind unbedingt auzuschließen. Die von haustechnischen Installationen
ausgehenden Geräusche dürfen nicht zu Störungen führen. Die jeweiligen
Raum-
bzw. Gebäudeanforderungen hinsichtlich der Nutzung sind die zu
erwartenden
Geräuschpegel anzupassen. Wenn nichts anderes im Leistungsverzeichnis
angegeben ist, gelten die Forderungen gemäß DIN 4109/A1.

Rohrbefestigungen sind in einem Abstand von maximal 2 Metern
anzuordnen.
Je nach Herstellervorgabe bzw. -vorschrift sind die Abstände
entsprechend
zu verringern. Erforderlichenfalls sind auch Zusatzmaßnahmen wie der
Einsatz von Rohrhalbschalen o. ä. vorzunehmen, um ein Durchhängen der
Leitungen zu verhindern. Der Material- und Montageaufwand ist in den
Einheitspreisen der jeweiligen Rohrposition zu berücksichtigen. Ebenfalls
zu berücksichtigen ist der Einbau von Dehnungsbogen oder Kompensatoren
sowie zugehörigen Fest- und Gleitschellen. Sofern die zuletzt
genannten
Montagematerialien nicht gesondert ausgeschrieben sind, sind diese
ebenfalls in die Einheitspreise der jeweiligen Rohrposition
einzukalkulieren.

In Branddecken oder -wänden, die Brandabschnitte voneinander trennen,
sind Rohrleitungen und Kanäle im Durchbruchsbereich mit zugelassenen
Brandschutzschotts zu verschließen. Es sind die Einbauhinweise der entsprechenden Zulassungsbescheide bzw. Prüfzeugnisse und im Allgemeinen
die
Vorgaben der (Muster-)Leitungsanlagenrichtlinie (LAR NRW, MLAR) sowie
der
(Muster-)Lüftungsanlagenrichtlinie (LüAR NRW, MLüAR) einzuhalten.

Vom Auftragnehmer einzubauende Rohrleitungen, Kanäle sowie alle
zugehörigen
Einabuteile, Armaturen und sonstige Komponenten sind hinsichtlich
Lagerung
und Montage gegen Verschmutzung, Verstopfung, Beschädigung und
Witterungseinflüsse fachgerecht zu schützen. Geeignete Verschluss- und Abdeckmaterialien sind zu verwenden. Unzulässig ist das Verschließen von
Rohrleitungsenden mit Papier, Stofflappen, Steinen o. ä.

Die Verlegung von Rohrleitungen und Kanälen ist fachgerecht
auszuführen. Die
Verlegung hat - entsprechend den jeweiligen Platzverhältnissen - in
ein oder
maximal zwei parallelen Lagen zu erfolgen. Ein eventuell später
erforderliches Austauschen von Teilen muss ohne die Demontage von anderen Rohrleitungen oder Kanälen inklusive deren Isolierung möglich sein. Die
Wartung
und Bedienung von Anlagenteilen muss ohne Schwierigkeiten durchgeführt
werden können. Erforderliche Rohrkreuzungen sind auf ein Minimum zu
begrenzen. Wo durch Kreuzungspunkte der vorgesehene Dämmaufbau
unterhalb der
Trittschalldämmung überschritten würde, sind für die querenden
Leitungen im
Rohboden entsprechende Auszustemmarbeiten vorzunehmen. An solchen
Stellen
darf ausnahmsweise die Mindest-Wärmedämmung unterschritten werden.
Vorzugsweise sind Elektro-Leerohre unter Heizungs- oder Sanitärleitungen
einzustemmen, da hier i. d. R. keine Wärme- und Schalldämmaßnahmen
beeinflusst
werden.

Bei der Leitungs- und Kanalverlegung ist sicherzustellen, dass eine
Mindestdurchgangshöhe von 2,00 Metern gewährleistet wird. Das Maß gilt unter
Be-
rücksichtigung der jeweiligen Dämmstärken sowie von vorstehenden
Elementen
wie Ventil- oder Schieberspindeln, Handrädern, Bedienhebeln etc.

Die Anordnung von Anlagenteilen ist so zu wählen, dass eine gute,
möglichst
leichte und gefahrlose Zugänglichkeit und Bedienbarkeit
sichergestellt ist.
Alle Messinstrumente müssen gut abgelesen werden können. Ferner ist
ausreichend Platz für den Ausbau von Teilen oder Reparaturen zu berücksichtigen.

Es muss das fachgerechte Aufbringen der Wärmedämmung möglich sein.
Rohrleitungsachsabstände sind so zu wählen, dass nach erfolgter
Wärmedämmarbeiten ein lichter Zwischenabstand von mindestens fünf Zentimetern gewährleistet wird (gilt für sichtbar verlegte Leitungen). Leitungen in
Versorgungsschächten sollten so eng wie technisch möglich verlegt werden,
wobei
die vorgeschriebenen Mindestabstände aus Zulassungen, Prüfbescheiden
oder
Richtlinien immer zu beachten sind. Grundsätzlich ist eine
Einzelisolierung
aller Rohre und Kanäle sicherzustellen. Anschlüsse für Thermometer,
Manometer, Temperatur- und Drucksensoren etc. sind so herzustellen, dass
die
spätere Wärmedämmung der Rohrleitungen einwandfrei möglich ist.
Armaturen
und sonstige Einbauteile sind mit Dämmkappen auszustatten - sofern
möglich
sind diese demontierbar auszuführen.

Es ist nur Isoliermaterial zu verwenden, das einen ausreichenden
Schutz
gegen Beschädigungen - auch durch Dritteinwirkung im Rahmen des
Bauablaufs -
erfüllt. Eventuell beschädigtes Isoliermaterial hat der Auftragnehmer
kostenlos auszutauschen. Es sind nur Materialien zugelassen, die nicht
durchfeuchten. Filzisolierungen sind grundsätzlich nicht zugelassen.

Erforderliche Schweißarbeiten an Gasleitungen sind von geprüften
Schweißern
auszuführen. Ein gültiges Schweißzeugnis ist auf Verlangen der
Bauleitung
unverzüglich vorzulegen.

Der Auftragnehmer hat sich mit allen Fremdgewerken, die seine eigenen
Arbeiten tangieren, eindeutig abzustimmen. Kosten, die in Folge
mangelnder
Abstimmung entstehen, werden nicht vom Auftraggeber übernommen.

Bei der Vorbereitung und der Durchführung der Installationsarbeiten
sind
u. a. nachstehende Bestimmungen und gesetzliche Grundlagen zu
beachten:

- Betriebssicherheitsverordnung (BetrSichV)
- Unfallverhütungsvorschriften
- DIN 4109 Schallschutz im Hochbau
- Landesbauordnung NRW
- DIN EN 12056 Entwässerung
- DIN 1986-100 Entwässerung
- DIN 1988 T1-8 Trinkwasserversorgung
- BG-Vorschriften (BGV)

4. Technische Vorbemerkungen für Demontagearbeiten

Bei Demontagearbeiten sind die einschlägigen
Unfallverhütungsvorschriften einzuhalten. Die Mitarbeiter sind über
die zu beachtenden Vorschriften zu unterrichten. Der verantwortliche
Bauleiter, Obermonteur bzw. Facharbeiter des Auftragsnehmer Ist für
die Einhaltung der Vorschriften voll verantwortlich.
Sind Baustoffe zu demontieren, die unter die Technischen Regeln für
Gefahrstoffe (TRGS) fallen, sind vor Beginn der Demontagearbeiten dem
Auftraggeber die erforderlichen Nachweise, die die Befähigung zur
Demontage und Entsorgung derartiger Gefahrstoffe bescheinigen,
vorzulegen. Im Wesentlichen sind dies die TRGS 519 und TRGS 521.

Wird in der Leistungsbeschreibung nicht ausdrücklich auf das mögliche
Vorhandensein von Gefahrstoffen hingewiesen, ist sofort bei Auftreten
von Gefahrstoffen während der Demontagearbeiten der Auftraggeber oder
dessen Fachbauleitung zu informieren, bevor die Arbeiten fortgesetzt
werden.

Wird In der Leistungsbeschreibung auf das Vorkommen von Gefahrstoffen
hingewiesen, so sind in die Einheitspreise folgende Kosten mit
einzurechnen:

- Meldung beim zuständigen Staatlichen Amt für Arbeitsschutz
- Schutzmaßnahmen für  Schutzstufe 1 bei Unterschreitung der
relevanten
  Mengen
- Schutzmaßnahmen für  Schutzstufe 2 bei Überschreitung der
relevanten Mengen

Alle Materialien sind inklusive der Befestigungen und Halterungen zu
demontieren, aus dem Gebäude zu schaffen und ordnungsgemäß zu
entsorgen, insofern die Leistungsbeschreibung keine anderen Angaben
enthält.
Die Kosten für die Gestellung von Hebezeugen, Transporthilfen und
Gerüsten sind in die Einheitspreise der einzelnen Positionen mit
einzukalkulieren.
Für die demontierten Einbauten, Rohrleitungen und Isolierungen sind
auf Verlangen der Bauleitung Entsorgungsnachweise über die
fachgerechte Entsorgung vorzulegen.
Asbesthaltige Anlagenteile sind ordnungsgemäß auszubauen und
vorschriftsmäßig nach den Technischen Richtlinien (Min.BI. Nr. 53 vom
7.9.89) zu entsorgen. Ein entsprechender Nachweis ist dem
Auftraggeber mit Abnahme der Anlage vorzulegen.

Umweltverträglichkeit von Baustoffen und Arbeitsvorgängen

Die derzeitigen Erkenntnisse des umweltverträglichen Bauens sind bei
allen beauftragten Lieferungen und Arbeiten zu berücksichtigen.
Insbesondere gilt dies für Stoffe, die direkt die Gesundheit
beeinträchtigen können (z. B. Asbest, Formaldehyd, Lösemittel, etc.),
aber auch für Materialien, die durch ihren Einsatz unsere
Umweltbedingungen negativ beeinflussen wie z. B. mit FCKW bzw. HFCKW
aufgeschäumte Dämmmaterialien.
Soweit es technisch möglich ist, sind solche Stoffe zu vermeiden.
Tropenholz und Tropenholzprodukte sowie PVC-Produkte wie Fenster und
Bodenbeläge dürfen nur eingesetzt werden, wenn sie in konkreten
Einzelfällen ausdrücklich vom Auftraggeber gefordert werden. Auf
jeden Fall sind die Anforderungen des
Arbeitsschutzes strikt einzuhalten.

Entfernung von asbesthaltigen Materialien

Aufgrund der heute ausreichend bekannten Gesundheitsgefährdung durch
den Baustoff Asbest ist es erforderlich geworden, bei Entfernung bzw.
beim Umgang mit diesen Materialien nach den Richtlinien der TRGS 519
(Technische Regel für Gefahrstoffe) zu arbeiten.

Zur Zeit benötigen Sie nach TRGS 519 für die Entfernung folgendes:
a) Sachkundenachwels .
b) Gesundheitsuntersuchungen der Mitarbeiter GefStotIV
c) Arbeitsplan
d) Betriebsanweisung
e) Anmeldung bel der Stafa (Amt für Arbeitsschutz)

Die Anzeige bei der zuständigen Behörde und die Unterlagen für die
Zulässigkeit der Arbeiten sind dem Fachbereich Gebäudemanagement bei
Bedarf vorzulegen.

Sollten sich im Zuge der laufenden Arbeiten unvermutet asbesthaltige
Materialien vorfinden, so ist die Arbeit an dieser Stelle zu
unterbrechen und die Bauleitung unverzüglich zu informieren. Das
Fortsetzen der Arbeiten ist hier erst nach Zustimmung der Bauleitung
möglich.

Entfernung von künstlichen Mineralfasern

Aufgrund der möglichen Gesundheitsgefährdung durch den Baustoff KMF
(Herstellung vor2000) Ist es erforderlich geworden, bei Entfernung
bzw. beim Umgang mit diesen Materialien nach den Richtlinien der TRGS
521 (Technische Regel für Gefahrstoffe) zu arbeiten. Zur Zeit
benötigen Sie nach TRGS 521 für die Entfernung folgendes:

a) Sachkundenachweis
b) Arbeitsplan
c) Betriebsanweisung
d) Anmeldung bei der Stafa (Amt für Arbeitsschutz)

Die Anzeige bei der zuständigen Behörde und die Unterlagen für die
Zulässigkeit der Arbeiten sind dem Fachbereich Gebäudemanagement bei
Bedarf vorzulegen.
Sollten sich im Zuge der laufenden Arbeiten unvermutet asbesthaltige
Materialien vorfinden, so Ist die Arbeit an dieser Stelle zu
unterbrechen und die Bauleitung unverzüglich zu informieren. Das
Fortsetzen der Arbeiten ist
hier erst nach Zustimmung der Bauleitung möglich.

Abfallrechtliche Nebenbestimmungen bei Abriss und Neubau und Arbeiten
im Bestand

Im Rahmen der Durchführung der mit diesem Bescheid genehmigten
Maßnahmen sind Bauabfälle, die durch die Abbruchmaßnahme entstehen,
vom Zeitpunkt ihrer Entstehung an voneinander getrennt zu halten
(Vermeidungs- und Verwertungsgebot des Abfallgesetzes, § 1a Abs. 1
und 2 AbfG, sowie § 5 Abs. 4 LAbIG, Landesabfallgesetz NRW).
Verpackungen (gemäß der Verpackungsverordnung zu § 14 AbIG) und
sämtliche Wertstoffe (gemäß § 6 der Abfallwirtschaftssatzung der
Stadt Aachen) sind getrennt von den Abfällen zu entsorgen. Dies gilt
unabhängig davon, ob das Grundstock bereits vorher an die
Abfallabfuhr angeschlossen war oder nicht.
Die Befolgung dieser Auflage umfasst beim Abriss von Gebäuden
insbesondere, dass
1. vor Beginn der Abbrucharbeiten sämtliche Gegenstande und
Materialien, die
  nicht Bestandteil der Baulichkeit sind, entfernt und in gesetzlich
  zulässiger Form entsorgt werden.
2. ein Abbruch In Form einer einfachen Zertrümmerung unzulässig Ist.
3. der Abbruch in einer kontrollierten Form durchzuführen Ist, die es
  erlaubt, eine sachgerechte Trennung der Abbruchmaterialien
vorzunehmen.
  Getrennt zu halten sind folgende Materialgruppen:
a) Schult (Beton, Mauerwerk, Ziegel, Keramikmaterial etc.)
b) Bau- und Abbruchholz
c) Metalle (auch Kabelschrott)
d) sonstige Abfälle (Fußbodenbeläge; nicht wiederverwendbare
mineralische
  Anteile; nicht zu trennende Kunststoffgemische; Kabel, Metalle u.
ä. mit
  Putz- und Mauerwerksresten etc.)
e) Sonderabfälle (Farben, Lacke, Kleber etc.)
f) weitere wiederverwendbare Stoffe (wie z. B. Altfenster).
Die Erfüllung dieser Auflage bedingt für Neubaumaßnahmen die Trennung
von:
den unter a) bis f) genannten Stoffen,
Papier und Pappe,
Folien und Kunststoffbehälter,
Paletten,
Styropor,
Flachglas und
Grünabfällen, Baum- und Strauchschnitt.

Die getrennt gehaltenen Abfälle sind fachlich qualifizierten
Entsorgungs- und Verwertungsfirmen zu überlassen oder (innerhalb der
gesetzlich festgelegten Grenzen) selber zu zugelassenen
Abfallbehandlungsanlagen
abzufahren.
Bei räumlich beengten Baustellen kann auf Antrag eine eingeschränkte
Mindesttrennung gestattet werden.

5. NEBENLEISTUNGEN

Zu den Nebenleistungen gemäß VOB/C zählen unter anderem die
nachfolgend
aufgeführten Leistungen, die entsprechend in die Einheitspreise
einzukalkulieren sind:

- Erstellung der Werk- und Montageplanung basierend auf den vom
Auftraggeber zur Verfügung gestellten Ausführungsplänen
- Gestellung von Gerüsten und Arbeitsbühnen bis zu einer Höhe von
2,00 m
  (inklusive Auf- und Abbauarbeiten) - für Arbeiten bis 4,00 m
Raumhöhe
- Herstellung von Bohrungen und Öffnungen bis zu einem Durchmesser von
  35 Millimetern
- Beseitigung und fachgerechte Entsorgung aller durch den
Auftragnehmer
  verursachten Verunreinigungen, wie Verpackungsmaterial, Bauschutt,
Schrott
  oder sonstige Abfälle, inklusive eventuell anfallender
Entsorgungsgebühren
- Anzeichnen von Schlitzen und Durchbrüchen
- einmalige Dichtheitsprüfung der gesamten Rohrnetzanlage, auch wenn
diese
  strang- oder gruppenweise ausgeführt werden muss
- Druckprüfung gemäß DVGW-TRGI
- Spülen des Leitungssystems nach erfolgter Druckprobe nach DIN 1988
- Anfertigung und Vorlage von Prüfprotokollen über durchgeführte
Druckproben
  und Spülmaßnahmen an Leitungssystemen
- einmaliges Befüllen und Entlüften des kompletten Heizungssystems
- Koordination des eigenen Leistungsumfangs mit anderen Gewerken
- Versiegeln von Rohrleitungs- und Armaturendurchdringungen in Wand-
und
  Fliesenbereichen zur Verhinderung des Eindingens von Schwall- und
Rieselwasser in die Wand (insbesondere an Badewannen und Duschen)
- einmaliges Einregulieren und Einstellen aller Anlagenkomponenten wie
  Schaltuhren, Regelarmaturen, Regler etc.
- Inbetriebnahme des Wärmeerzeugers inklusive Einregulierung, falls
nicht in
  separater Position ausgeschrieben
- Einweisung des Bedienungs- und Wartungspersonals

6. HERSTELLUNG FUNKTIONSBEREITER ANLAGEN

Grundsätzlich hat der Auftragnehmer eine funktionsbereite Anlage herzustellen. Alle hierfür erfoderlichen Maßnahmen sind in die
Einheitspreise
einzurechnen.

In diesem Zusammenhang ist zu berücksichtigen, dass alle im
Leistungsverzeichnis aufgeführten Positionen inklusive Lieferung und
betriebsfertiger
Montage anzubieten sind, auch wenn im Positionstext nicht gesondert
darauf
hingewiesen wird. Zur betriebsfertigen Montage zählen u. a. alle
erforderlichen Rohleitungs- und Elektroanschlüsse, Montage-, Befestigungs-,
und
Kleinmaterialien sowie entsprechende Klein- und Befestigungsbohrungen.

Eine Ausnahme stellen solche Positionen dar, die ausdrücklich mit "nur
liefern", "nur einbauen" oder "nur ausbauen" bezeichnet sind.

Positionen, denen ein Vortext vorangestellt ist, verstehen sich immer
wie
"vorbeschrieben", es sei denn, es ist im Positionstext ausdrücklich
anders
angegeben.

Neben den gewerkespezifischen Arbeiten können zur Herstellung einer
funktionsfertigen Leistung auch gewerkeübergreifende Nebenarbeiten
erforderlich sein. Hierzu zählen u. a.:

- Verlegung von Kabeln und Leerrohren sowie elektrische Anschlüsse für
  Geräte und Regelkomponenten - inklusive Gebäudeautomation
- Wärmedämmarbeiten an Rohrleitungen und Luftkanälen inklusive Einbau-
  oder Zubehörkomponenten

Zur Erbringung dieser Leistungen ist entsprechend geschultes
Fachpersonal
einzusetzen.

7. ANLAGENINTERNE ELEKTROINSTALLATION

Alle vom Auftragnehmer ausgeführten Leistungen beinhalten auch die
anlageninternen Elektroinstallationen. D. h. alle durch den Auftragnehmer zu
liefernden und zu montierenden Geräte, Anlagenteile, Regelkomponenten,
Schaltschränke etc. beinhalten auch das Auflegen der Leitungen auf die
entsprechenden Klemmen. Bauseits verlegte Leitungen sind
eigenverantwortlich zu prüfen und ebenfalls auf die Klemmen der jeweiligen
Komponenten
aufzulegen. Der hierfür anfallende Material- und Arbeitsaufwand ist
in die
Einheitspreise der betreffenden Positionen einzukalkulieren. Ebenso
einzurechnen ist das eindeutige und dauerhafte Beschriften der
anlageninternen
Elektrokabel und -leitungen.

Gemäß VOB/C sind auch für diese Auftragnehmerleistungen
Nebenleistungen zu
erbringen, die in die jeweiligen Einheitspreise einzukalkulieren
sind. Hierzu zählen u. a.:

- Erstellung der Werk- und Montageplanung basierend auf den vom
Auftraggeber zur Verfügung gestellten Ausführungsplänen
- Angabe von Abmessungen, Gewichten, Stromaufnahmen etc. aller zur
  Verwendung kommender Geräte und Einbaukomponenten
- Projektierung und Planung von Schaltschränken
- Anfertigen von Stromlauf- und Schaltplänen
- Erstellung von Kabel- und Stücklisten

Zur Erbringung der vorbeschriebenen Leistungen ist nur entsprechend
geschultes und zugelassens Fachpersonal einzusetzen.

8. MONTAGEPERSONAL / BAUSTELLENBESPRECHUNG

Der Auftragnehmer hat der Bauleitung vor Montagebeginn einen
Montageleiter
bzw. bauleitenden (Ober-)Monteur zu benennen, der über die gesamte Ausführungszeit die Abwicklung aller erforderlichen Aufgaben übernimmt
sowie
der Bauleitung als ständiger Ansprechpartner zur Verfügung steht.

Muss der Montageleiter während der Bauzeit gewechselt werden, so ist
die
Bauleitung hiervon rechtzeitig zu unterrichten.

Unmittelbar nach Auftragserteilung hat sich der Montageleiter vom
Zustand
der Baustelle und dem Stand der Bauarbeiten zu überzeugen.
Insbesondere
Vorleistungen wie Lage und Größe von Durchbrüchen sind unverzüglich
auf
Vollständigkeit und Richtigkeit zu prüfen. Eventuell fehlende,
abweichende
oder zu kleine Öffnungen sind der örtlichen Bauleitung sofort
mitzuteilen.

Der Auftragnehmer hat den Montageleiter oder einen bevollmächtigten
Vertreter zu regelmäßigen (wöchentlichen) Baustellenbesprechungen zu
entsenden.
Der Zeitaufwand hierfür ist in die Einheitspreise einzurechnen.

Für alle auf der Baustelle eingesetzten Monteure ist auf Verlangen der
Bauleitung ein Eignungsnachweis vorzulegen.

9. INFORMATIONSAUSTAUSCH MIT FREMD- UND NEBENGEWERKEN

Zum Informationsaustausch mit Fremd- und Nebengewerken stellt der
Auftragnehmer dem Auftraggeber u. a. folgende technischen Unterlagen zur
Verfügung:

* vermaßte Anschlusszeichnungen für Aggregate, Geräte, Einbauteile
* alle Massenströme in kg/h
* alle Systemtemperaturen in Grad Celsius
* alle Druckangaben und Druckdifferenzen in kPa
* Pumpen-Diagramme mit eingetragenen Betriebspunkten
* Lage und Temperaturen von zu dämmenden Anlagenkomponenten
* alle Anschlussleistungen in kW
* alle nötigen Vorgaben für Verdrahtungen und Verkabelungen
* Angaben für Einbauorte, -bedingungen und Anschlüsse für Aktorik- und
  Sensorikbauteile
* Fließ- und Regelschemata
* Funktionsbeschreibungen
* Datenpunktlisten für MSR-Technik

Alle für einen reibungslosen Informationsaustausch zu liefernden
Angaben und
Unterlagen hat der Auftragnehmer unverzüglich und rechtzeitig zu
liefern, so
dass Bauzeitverzögerungen ausgeschlossen werden. Der vorbeschriebene
Informationsaustausch ist eine Nebenleistung gemäß VOB/C und ist in die
Einheitspreise einzuklakulieren. Es erfolgt keine gesonderte Vergütung.

10. PRÜFUNG VON VORLEISTUNGEN

Der Auftragnehmer hat alle zur Ausführung seiner Leistungen
relevanten Vorleistungen eigenverantvortlich zu prüfen. Hierzu zählen u. a.:

* bauseits erstellte Schlitze und Durchbrüche
* bauseits erstellte oder vorhandene Anschlussleitungen (z. B. Grundleitungsstutzen, Fern-/Nahwärmeleitungen, Bestandleitungen etc.)
* alle Raum- und Platzverhältnisse für alle einzubringenden Aggregate
und
  Komponenten
* bauseits erstellte Verkabelungen für Spannungs-, Mess- und
Steuerleitungen

Bei eventuellen Unstimmigkeiten ist die Bauleitung unverzüglich zu
informieren.

11. WERK-/MONTAGEZEICHNUNGEN UND REVISIONSUNTERLAGEN

Die Werk-/Montagezeichnungen sowie die Revisionsunterlagen sind für
techische Anlagen gemäß DIN EN 81-1 Anhang C zu erstellen.

Alle Unterlagen sind übersichtlich in Mappen geordnet, mit
Inhaltsverzeichnis und Ordnerregister versehen, in dreifacher Ausführung und
Datenträger
zu liefern. Der Aufbau ist mit dem Auftraggeber abzustimmen.

Der Auftragnehmer hat folgende Unterlagen aufzustellen und in der
geforderten Form und Menge zu liefern:

- Allgemeine Anlagenbeschreibung mit:
  * Ortsbestimmung, Garantiewerten
  * Betriebsdaten, Spezialmerkmalen
- revidierte Grundrisse/Schemata/Schnitte und Montagezeichnungen mit
CAD-
  Programm erstellt, zusätzliche Lieferung der Zeichnungsdateien im
dxf-
  oder dwg-Format auf beschriftetem Datenträger (CD-R)
- Anlagen- und Funktionsschemata
- Zulassungsbescheide
- Fachunternehmererklärungen
- Protokolle zu TÜV-Abnahmen
- technische Dokumentation der Einbauteile
- Anlagen- und Funktionsbeschreibungen mit Hinweisen für eine
wirtschaftliche Betriebsweise sowie Erläuterungen der Störmeldungen
- Bedienungsanweisungen, abgestimmt auf die ausgeführten Anlagen
- Gerätebeschreibungen, abgestimmt auf die eingebauten Geräte und
Teile
- detaillierte Wartungslisten
- Stück- und Ersatzteillisten mit Angabe der Hersteller
- Stromlauf- und Klemmenanschlusspläne, zusätzlich ein Satz dieser
Pläne in
  einem Planfach im Schaltschrank (Heizraum) hinterlegt
- Zusammenstellung der wichtigsten technischen Daten
- vorgeschriebene behördliche Kontrollen und Überwachungen, in Art
und Zeitfolge erläutert
- Kopien sämtlicher behördlicher Prüfbescheinigungen und
Werkstatttests
- Protokolle über alle im Rahmen der Einregulierungsarbeiten
durchgeführten
  Messungen mit Angabe der endgültigen Einstellwerte, auch für
zusätzlich
  geforderte Messungen
- Protokolle über das ordnungsgemäße Aufheizen von Fußbodenheizflächen
- Protokolle über die Einweisung des Bedienungs- und
Wartungspersonals (mit
  Datum, Uhrzeit und Unterschrift)
- schriftlicher Nachweis der Dichtheit und Funktionstüchtigkeit der
Anlagen

Alle dem Verschleiss unterliegenden Anlagenteile sind tabellarisch
aufzuführen. Zu den Ersatzteillisten gehören nicht nur komplette Einheiten,
sondern auch Einzelteile, die der Hersteller nach Zweckmäßigkeit
angibt.
Die Ersatzteilliste erhält für jedes Teil Angaben zu:
- Fabrikat-/Typ-Nummer, Größe/Leistung und sonstige Bestelldaten.

Die Aufbereitung und Zusammenstellung der Anlagendokumentation ist
wie folgt
vorzunehmen:
- Dokumentation dreifach, jede Dokumentation in einem Aktenordner
geheftet.
- Rückenschildbeschriftung:
  * Bestandsunterlagen
  * Bauvorhaben
  * Straße
  * PLZ, Ort
  * HSL
- Deckblatt mit nachstehenden Angaben:
  * Bauvorhaben: "Projektname"
  * Gewerke: HSL
  * Bauherr: Name und komplette Anschrift, Kontaktdaten
  * Fachplanung: Firmenname und komplette Anschrift, Kontaktdaten
  * Auftragnehmer: Firmenname und komplette Anschrift, Kontaktdaten

Zusätzlich zu der schriftlichen Dokumentation ist die vollständige
Dokumentation einfach auf beschriftetem Datenträger (CD-R) in den folgenden
Datei-
Formaten zu übergeben:
- Anlagenbeschreibung, Bedienungs-/Wartungsanweisungen .doc oder .pdf
- Zeichnungen und Schemata .dwg oder .dxf und .pdf
- Prüfbescheinigungen .doc oder .pdf
- Abnahmebescheinigungen und Messprotokolle .doc oder .pdf
- Erstellung des Heizungsverdundlabels

Die Erstellung und Übergabe der vorbeschriebenen Unterlagen ist in
die ausgeschriebene Position Erstellung Revisionsunterlagen
einzukalkulieren.

12. VOB-ABNAHME

Die Abnahme des Auftraggebers erfolgt, wenn die folgenden
Voraussetzungen
erfüllt sind:

* Die Gesamtheit der vertraglichen Auftragnehmerleistungen ist
betriebsbereit, verfügt über die zugesicherten Eigenschaften und ist nicht
mit
  Mängeln behaftet.
* Die Anlagen sind - soweit erfoderlich - einreguliert. Entsprechende
  Nachweise bzw. Protokolle liegen vor.
* Die Erfüllung der Garantiewerte ist durch Messungen mit einer
Gegenüberstellung der Soll- und Istwerte nachgewiesen.
* Die Inbetriebnahme ist erfolgt und etwaige Abnahmeprotokolle liegen
vor.
* Die erforderlichen behördlichen, TÜV- bzw. Sachverständigen-
Abnahmen sind
  erfolgreich abgeschlossen und durch Protokolle bestätigt.
* Die vollständigen Funktions- und Betriebsbeschreibungen, Wartungs-
und
  Bedienungsanweisungen sowie Revisionsunterlagen inklusive
Zeichnungen und
  Schaltschemata liegen vor.
* Dem Auftraggeber liegt ein Wartungsangebot (s. Punkt 13) für die vom
  Auftragnehmer ausgeführen technischen Anlagen vor.

Sollte einer der vorgenannten Punkte nicht erfüllt sein, so hat der
Auftraggeber das Recht die Abnahme bis zur endgültigen Erledigung zu
verweigern.

13. WARTUNGSANGEBOT

Spätestens bei der Abnhame ist dem Auftraggeber unaufgefordert ein
Wartungsangebot basierend auf den VDMA-Einheitsblättern 24186 zu
unterbreiten. Das
Wartungsangebot ist auf die gesamte Dauer des vertraglich vereinbarten
Mängelhaftungszeitraums zu beziehen.

Die Wartung umfasst auch alle maschinellen oder
elektronischen/elektrotech-
nischen Anlagenteile, bei denen die Wartung Einfluss auf
Funktionsfähigkeit
und Sicherheit hat. Gleiches gilt für von Feuer berührte oder sich
drehende
Anlagenteile.

Wird das Wartungsangebot für die Dauer der vereinbarten Mängelhaftung
abgeschlossen, so gilt die volle Mängelhaftung bis zum Ablauf der
vertraglich
vereinbarten Frist auch für die vor genannten Anlagenteile.

Durch einen nachträglich abgeschlossenen Wartungsvertrag reduziert
sich
der Mängelhaftungszeitraum für die vor genannten Anlagenteile
ebenfalls
nicht - insbesondere, wenn das Wartungsangebot durch den
Auftragnehmer nicht
fristgerecht (bis zur Abnahme) vorgelgt worden sein sollte.

## ALLGEMEINE ANLAGENBESCHREIBUNG
ALLGEMEINE ANLAGENBESCHREIBUNG

Im Rahmen der Erstellung des Neubaus werden die Installationen für
die Gewerke Heizung, Sanitär, Lüftung und Gebäudeautomation komplett
erstellt. Die Maßnahme erfolgen in Form eines Neubaus an der Schule
in der Matarestraße in Aachen. Die Ausschreibung ist für das Gewerk
Lüftung.

Gewerk Lüftung

Der Speisesaal im Erdgeschoss wird mit 3 KWL-Deckengeräten mit je
800m3/h ausgestattet. Aussen-/ und Fortluft werden in die
Aussenfassade über Wetterschutzgitter geführt.

Die WC`s im EG werden über ein KWL-Wandgerät mit 400 m3/h versorgt.
Aussen- und Fortluft werden ebenfalls über die Fassade von/nach außen
geführt.

Desweiteren wird ein Personal-WC mit einem Abluftventilator
ausgestattet.

Die Nachströmung hierfür erfolgt über die Küchenzuluft aus der
Umkleide Personal.

Das Küchenlüftungsgerät mit WRG und ausgelagertem Ventilator werden
im Stuhllager
aufgestellt. Die Aussen- und Fortluftansaugung erfolgt über die
Wetterschutzgitter in der Fassade. Die Zu- und Abluft erfolgt über
Deckenauslässe.

Im OG wird das WC Damen und Herren je über einen Abluftventilator
entlüftet. Der
Putzmittelraum erhält einen Zweitraumanschluß vom WC-Herren.

Das Büro OGS und der Multifunktionalraum im OG bekommen ein
Deckenlüftungsgerät mit WRG mit 150 m3/h.

In den Räumen OGS Besprechung und OGS Personal wird je ein 500 m3/h-
Deckengerät mit WRG installiert.

Die Räume OGS Räume 1 und 2 werden mit je einem Deckengerät 1000 m3/h
mit Luft versorgt.

Alle Deckengeräte im OG werden mit Wärmerückgewinnung ausgestattet.
Die Zu- und Abluft erfolgt ohne Kanalanschluß direkt über das Gerät.
Die Außen- und Fortluft erfolt über Kanalanschlüsse und
Wetterschutzgitter.

Alle WRG-Lüftungsgeräte erhalten eine BAC-Net Einbindung in die MSR.

## 23-254 LV Lüftung: Lüftung
Datum: 23.03.2026

### Bereich 1 Lüftungsgeräte und Zubehör

**1.1 Küchenlüftung 2.400 m3/h**
Küchenlüftung 2.400 m3/h
Kompakt-Lüftungsgerät VEX160CFH für Innenmontage,
horizontal, 2500 m³/h, 450 Pa, thermischer
Übertragungsgrad der WRG: 82.4 %.
Minimale Luftmenge: 1053 m³/h bei 250 Pa extern
Maximale Luftmenge: 4702 m³/h bei 250 Pa extern
Die VEX100CF Geräteserie ist durch die europäische
Eurovent, sowie dem deutschen RLT-Verband
zertifiziert. Die Konstruktion entspricht den
Anforderungen der deutschen Hygiene-Richtlinie VDI
6022.
Gerätegehäuse:
Die Gehäuse aller VEX100CF Lüftungsgeräte sind gemäß
DIN EN 13053 und nach gleichem Grundprinzip rahmenlos
mit isolierten Paneelen konstruiert.
Gehäuseklassifizierung gemäß DIN EN 1886
- Wandstärke: 50 mm
- Filter-Bypass-Leckage: F9
- Kanalanschlussstutzen: 500 mm, rund
Die Gehäusewände sind als doppelwandige Paneele
ausgeführt und bestehen aus Stahlblech mit einer Alu-
Zink-Beschichtung (AZ 185) in der
Korrosionsschutzklasse C4. Sie sind mit einer
innenliegenden 50 mm Mineralwolle isoliert, was sowohl
für eine gute Wärmedämmung als auch Schalldämmung
(Abstrahlgeräusch) sorgt.
Die Dämmung entspricht DIN 4102 Baustoffklasse A1 und
ist nicht brennbar. Die Wände sind doppelschalig,
luftdicht und bündig eingesetzt. Die Innenflächen sind
vollkommen glatt. Die Türen lassen sich, für leichten
Zugang bei Inspektionen und Wartungsarbeiten, in einem
Winkel von 180° öffnen.
Ausführungen gemäß Auslegung:
- mit integriertem Elektro-Heizregister
- mit Regelung, Automatik EXact
- Das aufgeführte VEX160CF wird ohne Fortluftsektion
geliefert. Regelung des externen Abluftventilators
wird über externen Bus (Modbus) gesteuert.
Filterelement:
Die eingebauten Filter besitzen eine große
Filterfläche, wodurch eine hohe Staubspeicherkapazität
verbunden mit einer vergleichbar längeren Betriebszeit
gewährleistet wird. Die Filterpaneele sind mit
recyclebarem Kunststoffrahmen versehen und vollständig
veraschbar. Die Filter sind nach DIN EN ISO16890
produziert und geprüft, haben keinen Abrieb von
Mediumfasern und sind geeignet für Temperaturen bis
96°C und kurzzeitig 100% relative Feuchte. Sie sind
Eurovent zertifiziert sowie hygienekonform nach VDI
6022. Brandschutzklasse F1, nach DIN 53438.
Wärmerückgewinnung:
Die Wärmerückgewinnung besteht aus einem
hocheffizienten Gegenstrom-Plattenwärmetauscher aus
seewasserbeständigem Aluminium. Es können
Rückwärmzahlen von über 90 % erreicht werden. Der
Gegenstromtauscher entspricht der Klasse H1 gemäß EN
13053 und besser.
Der Wärmetauscher ist leicht zu reinigen und
entspricht den Vorgaben der VDI 6022.
Die VEX100CF Geräte verfügen über eine Bypass-
Enteisung.
Kondensatwanne:
Die Kondensatwanne besteht aus Edelstahl und ist mit
einer seitlich angebrachten Ablauföffnung DN32 mit
innenliegender Gummidichtung zur direkten Aufnahme
eines PVC-Rohrs versehen.
Motor- / Ventilatoreinheit:
Die in den VEX100CF Geräten eingebauten Ventilatoren
sind direkt angetriebene, einfachsaugende
Zentrifugalventilatoren, ohne Ventilatorgehäuse und
mit rückwärts gekrümmten Zentrifugallaufrädern. Die
Ventilatoren verfügen über jeweils einen EC-Motor der
Klasse IE5 (Ultra Premium Efficiency) mit niedrigem
Energieverbrauch. Die Regelung der Motoren erfolgt
stufenlos über die Motorregelung MC und sorgt in
dieser Kombination für einen optimalen
Gesamtwirkungsgrad. Motor und Laufrad sind in einer
Ventilatoraufhängung mit Schwingungsdämpfern
angebracht, welche über Schienenprofile für Reinigung
und Wartung herausgezogen werden können.
Durch die schwingungsgedämpfte Aufhängung der
Motoreinheiten im Gerät wird eine Körperschallübertragung auf das Gerätegehäuse nahezu komplett
ausgeschlossen.
Steuerung und Regelung:
Die EXact-Automatik ist eine vollintegrierte, komplett
verdrahtete Regelungseinheit inkl. Hauptschalter und
Sicherungselementen für sämtliche, auf das
Lüftungsgerät abgestimmte, Steuerungs- und
Regelungsfunktionen. Die Hauptplatine ist in einem
leicht zugängliche Anschlusskasten montiert, der
einfachen Zugang für Anschluss und Einstellung
gewährleistet.
Die Regelungskomponenten sind vor Umwelteinflüssen
geschützt im Gehäuse integriert. Eine leichte
Erweiterbarkeit durch Zusatzmodule ist möglich. Die
elektrische Sicherheit der Automatik entspricht EN
60204-1:2006 / A1:2009 und EMV Richtlinie 2014/30/EU.
Die komfortable EXact2-Steuerung verfügt in der
Grundausstattung über folgende Funktionen:
- Druckabhängige Filterüberwachung MPTF durch 2
werkseitig montierte Druckmesswertumformer,
Filterdruckdifferenz ablesbar in der Bedieneinheit
HMI, gemäß VDI 6022 u. ERP Bei Überschreitung der
einstellbaren max. Druckdifferenz wird am Display ein
Alarm angezeigt.
- Mehrere Betriebsebenen zur Anpassung der Lüftung an
den aktuellen Bedarf
- Temperaturfühler im Abluftstutzen, zum Messen oder
Regeln der Abluft- bzw. Raumtemperatur
- Temperaturfühler im Außenluftstutzen, zum Messen der
Außentemperatur zur Nachtkühlung und Kompensierung der
Außenlufttemperatur
- Temperaturfühler im Zuluftstutzen, zum Messen und
Regeln der Zulufttemperatur
- Stufenlose Ansteuerung der Bypassklappe, je nach
Bedarf der Wärme- bzw. Kälterückgewinnung zur
Aufrechterhaltung der Soll-Zulufttemperatur, sowie zur
Enteisungsfunktion
- Überhitzungsschutz bei eingebautem Elektro-
Heizregister (optionales Zubehör)
- Überstromschutz der EC-Motoren
- Möglichkeit für individuelle Anpassung von bis zu 5
Betriebsebenen (beispielsweise Komfort, Standby und
Economy)
- Betriebsstundenzähler für die Ventilatoren
- Zulufttemperaturregelung, bzw. Abluft- und
Raumtemperaturregelung (hierbei mit externem Fühler,
Zubehör) möglich
- Kompensierung der Außentemperatur, Zulufttemperatur,
Winterkompensierung, Sommerkompensierung
- Nachtkühlfunktion zur Gebäudeabkühlung während der
Nacht
- Eingebaute Wochenuhr mit mehreren Profilen zum
Einstellen der gewünschten Zeitpunkte für einen
Wechsel zwischen den Betriebsebenen sowie für die
Umstellung zwischen Sommer- und Winterzeit
- Schließen und Öffnen externer, optionaler
Absperrklappen
- Abschaltung oder Umschaltung auf Bedarfszu- und
Abluft über Brandmelde-Eingang
- Alarmrelais, als Schaltrelais zur Sammelstörmeldung
- Stillstandschutz für Pumpen und 3-Wege-Ventile
Die Automatikfunktionen sind durch separates Zubehör
erweiterbar:
-Anlage über Bacnet
- Anschlussmöglichkeit an eine externe (GLT) -Anlage
über Bacnet, Webserver als Basis ist hierfür zwingend
notwendig.
- wireless access point WAP, zur kabellosen Verbindung
zwischen der EXact-Automatik und einem mobilen Gerät,
wie Handy oder Tablett. Der Web-Server ist für diese
Funktion notwendig
- Optional, Druckregelung mit Drucksensoren für einen
konstanten Vordruck im nachgelagerten Zu- bzw.
Abluftkanal
- Optional, Steuerung des Ventilationsniveaus von
einem externen 0 - 10 V-Signal, z.B. CO2-, VOC oder
Feuchtefühler
- Optional, Steuersignale an externe Kühlanlage
(Start/Stopp sowie 0-10 V)
- Optional, Hygrostat, Präsensmelder oder Thermostat
zur Anpassung der Betriebsstufe auf Komfort
- Optional, Rauchmelder oder Brandthermostat
- Optional, BSK-Modul zur Ansteuerung von mehreren
Brandschutzklappen und/oder Rauchmeldern
Integriertes Elektro-Nachheizregister, mit einer
modulierenden Stufe leistungsgeregelt, bei
Lüftungsgeräten mit EXHAUSTO Automatik.
Geräteausführung und Lieferumfang siehe nachfolgende
technische Spezifikation.
Technische Daten:
Definierter Nennbetriebspunkt mit Einhaltung der ErP-
Verordnung (EU) 1253/2014 Lüftungsgeräte NWLA Stufe 1
(2018):
EU 1253/2014 erfüllt mit SVLint: ErP18
f) Thermischer Übertragungsgrad der WRG: 82 %
g) Nenn-Luftvolumenstrom (ZU / AB) 0.694 / 0.694 m/s
h) Tatsächliche elektrische Eingangsleistung (ZU / AB)
1.049 / 0.747 kW
i) SVLint 783 W/(m³/s)
j) Anströmgeschwindigkeit (ZU / AB) bei Auslegungs-
Luftvolumenstrom 1.27 / 1.27 m/s
k) Nennaußendruck Delta ps,ext (AUL+ZUL / ABL+FOL) 450
/ 450 Pa
l) Innerer Druckabfall der Lüftungsbauteile Delta
ps,int (ZU / AB) 239 / 206 Pa
m) Zusätzlicher innerer Druckabfall Delta ps,add (ZU /
AB) 96 / 30 Pa
n) Statischer Wirkungsgrad Ventilator EU 327/2011 (ZU
/ AB) 59.3 / 71.5 %
o) Definierte maximale externe Leckage Rate ±400 Pa
0.8 %
o) Definierte maximale interne Leckage Rate 3.0 %
p) Energieeinstufung der Filter E / E
q) Beschreibung der optischen Filterwarnung Druckdose
r) Gehäuse-Schallleistungspegel (Lwa) 61 dB
Zuluft
Luftmenge Eintritt 2400 m³/h
Filter
Filter F7 - Panelfilter
1 pc. (700x838x96) -ePM1 55%
V - Klasse (EN 13053) V1
Wärmetauscher
Typ Wärmetauscher: Gegenstrom
Ergebnisse, Winter
Temperatur Zuluft, ein -12.0 °C
Temperatur Zuluft, aus 17.1 °C
Ablufttemperatur - Eintritt 22.0 °C
Ablufttemperatur - Austritt -2.3 °C
Wärmerückgewinnung 24.44 kW
rel. Luftfeuchte Zuluft, ein 90 %
rel. Luftfeuchte Zuluft, aus 11 %
rel. Luftfeuchte Abluft, ein 30 %
rel. Luftfeuchte Abluft, aus 95 %
Zuluft  Temperaturwirkungsgrad 82.4 %
Ergebnisse, Sommer
Temperatur Zuluft, ein 32.0 °C
Temperatur Zuluft, aus 27.1 °C
Ablufttemperatur - Eintritt 26.0 °C
Ablufttemperatur - Austritt 31.0 °C
Kälterückgewinnung
rel. Luftfeuchte Zuluft, ein 50 %
rel. Luftfeuchte Zuluft, aus 66 %
rel. Luftfeuchte Abluft, ein 50 %
rel. Luftfeuchte Abluft, aus 37 %
Zuluft - Temperaturwirkungsgrad 81.9 %
EN 308
Temperaturwirkungsgrad trocken 82.4 %
Leistungszahl COP (e) 33.2
energetischer Wirkungsgrad (se) 80.0 %
H-Klasse (EN 13053) H1
Integriertes Elektro-Nachheizregister, mit einer
modulierenden Stufe leistungsgeregelt, bei
Lüftungsgeräten mit EXHAUSTO Automatik.
Leistung: 14.40 kW
Max. Phasenstrom: 20.8 A
Luftmenge: 2400 m³/h
Eintrittstemperatur: 12.1 °C
Austrittstemperatur: 22.0 °C
Leistung: 8.31 kW
Ventilator
Typ EXstream60EC
Wirkungsgrad bei statischem Druck 52.6 %
Wirkungsgrad bei Gesamtdruck 54.1 %
Luftmenge Eintritt 2400 m³/h
K-Faktor 151 m³/h
el. Leistungsaufnahme (Psys) 1.049 kW
ErP Konformität 2015 / integrated VSD
P-Klasse (EN 13053) P1
SFP 0.386 W/(m³/h)
SFP Klasse SFP 3
Abluft
Luftmenge Eintritt 2400 m³/h
Filter
Filter M5 - Panelfilter
1 pc. (700x838x96) -ISO Coarse 85%
V - Klasse (EN 13053) V1
Ventilator
Typ BESB50041EC2OD
Wirkungsgrad bei statischem Druck 63.8 %
Wirkungsgrad bei Gesamtdruck 63.8 %
Luftmenge Eintritt 2400 m³/h
K-Faktor 0 m³/h
el. Leistungsaufnahme (Psys) 0.747 kW
ErP Konformität 2015 / integrated VSD
P-Klasse (EN 13053) P1
SFP 0.290 W/(m³/h)
SFP Klasse SFP 2
Schalldaten
Schallleistungspegel
Okatavband 63 125 250 500 1k 2k 4k 8k Gesamt
Aussenluft 81 73 63 65 61 51 39 28 dB 66 dB(A)
Zuluft 78 69 69 74 75 70 63 55 dB 78 dB(A)
Abluft 105 87 83 71 85 70 56 40 dB 86 dB(A)
Fortluft 77 75 83 74 79 64 59 47 dB 81 dB(A)
Umgebung 69 65 64 57 54 50 46 34 dB 61 dB(A)
Gehäusedaten gemäß EUROVENT Zertifizierung EN 1886:
Wärmeverluste über Gehäusewände: Gehäuseklasse T2 (M)
Wärmebrücken des Gehäuses: Gehäuseklasse TB3 (M)
Durchbiegung des Gehäuses: Gehäuseklasse D2 (M)
Luftdichtheit des Gehäuses bei -400 Pa:
Dichtheitsklasse L1 (M)
Luftdichtheit des Gehäuses bei +700 Pa:
Dichtheitsklasse L1 (M)
Geräteabmessungen:
Höhe: 1646 mm (zzgl. 105 mm für integrierten
Anschlusskasten und Automatikbauteilen) ohne
Montagesockel [Zubehör]
Länge: 1820 mm (o.Stutzen, L =62mm)
Tiefe: 940 mm
Gewicht betriebsbereit: 420 kg
Umgebungstemperatur (Betrieb): -30°C bis +50°C
Medium Temperatur (Luft): -40°C bis +40°C
Elektrische Leistungsdaten:
Versorgungsspannung 3x400V+N+PE ~50Hz
Max. Phasenstrom: 30.5 A
Motordaten:
Motortyp: EC-Motor mit integ.
Überhitzungsschutz u. stufenloser Regelung
Motorklasse gem. IEC 60034-30-2: IE5
Leistungsaufnahme bei Max.-Betriebspunkt: 2.40 kW
Spannungseingang: El_3X400V
Fabrikat: EXHAUSTO
Typ: VEX160CFH

1 Stück
Externer Abluftventilator BESB50041EC2OD, für
Außenmontage, 2400 m³/h.
Die BESB-Boxventilatoren verfügen über ein kompaktes
Gehäuse, bestehend aus korrosionsbeständigem,
doppelwandigem Aluzinkblech (AZ 185-C4). Das Gehäuse
ist mit einer innenliegenden 50 mm starken Schall- und
Wärmedämmung versehen.
BESB-Boxventilatoren entsprechen den Anforderungen der
Ökodesign-Richtlinie EC327/2011 für 2015.
Ventilatortyp:
EC-Radialventilator mit rückwärts gekrümmten Schaufeln
mit Gehäuse
Das Zentrifugallaufrad mit rückwärtsgekrümmten
Schaufeln besteht aus Gussaluminium.
Der BESB-Boxventilatoren sind mit einem
Druckmessstutzen ausgerüstet.
Das Laufrad und das Ventilatorgehäuse sind leicht zu
reinigen und mit einer großen Tür zur Wartung
ausgestattet, welche sich zur leichteren Einbringung
über Stiftscharniere demontieren lässt.
Der Ventilator ist mit einem energiesparenden,
außerhalb des Volumenstromes liegenden Motor
ausgestattet und ist unter anderem zum Einsatz in der
zentralen Wohnraumentlüftung sowie zur Absaugung der
Küchenabluft gewerblicher Küchenhauben geeignet.
Die Anschlussstutzen sind mit Gummidichtungen
ausgestattet und auf der Fortluftseite speziell für
minimale Druckverluste ausgeformt.
Die Lieferung erfolgt einschl. Montageschienen mit
Schwingungsdämpfern.
Fabrikat: EXHAUSTO
Typ: BESB50041EC2OD.
1 Stück
Gerätezubehör/mechanisches Zubehör
Montagesockel für VEX160/VEX160CF-Horizontal
Montagesockel für VEX160/VEX160CF, für Lüftungsgeräte
in horizontaler Bauform, bestehend aus einer
Rahmenkonstruktion aus Aluzink-Profil, mit vier
höhenverstellbaren Füßen, zum Ausgleich von
Bodenunebenheiten, sowie zur Außenmontage.
Einstellbereich: 130 - 160 mm
Einstellbereich: 105 - 135 mm
Fabrikat: EXHAUSTO
Typ: MSV160H
1 Stück
Zusätzliche Kondensatwanne vom Typ V100CFCONTUBE als
Zubehörbauteil, bei erhöhter Abluftfeuchte, wie z.B.
in Duschräumen oder befeuchteten Räumen. Die zweite
Kondensatwanne ist werkseitig hinter dem
Gegenstromtauscher montiert.
Fabrikat: EXHAUSTO
Typ: V100CFCONTUBE
1 Stück

Motorische Außenluft- bzw. Fortluft mit Federrücklauf.

Außenluft- bzw. Fortluftklappe mit
Federrücklaufklappe, als motorgetriebene
Absperrklappe, DN500, einschl. Belimo-Stellmotor, 24 V.

Fabrikat: EXHAUSTO
Typ: LSR50024
2 Stück

Flexible Verbindungen
Flexible Verbindungen, als Segeltuchstutzen, zum
Anschluss an Ventilatoren, Zu- und Abluftgeräte, zur
Vermeidung von Körperschallübertragung, einschließlich
Spannband, DN500
Länge = 130mm
Temperatur-Einsatzbereich: -55°C bis +260°C
Fabrikat: EXHAUSTO
Typ: FLF500
4 Stück

Sondersiphon saugseitig
Sondersiphon saugseitig zur Entwässerung von RLT-
Anlagen. Der Siphon ist selbstfüllend und
selbstschließend. Er wird inkl. Rückschlagkugel zur
Verhinderung von Falschluftansaugung geliefert.
Rohrlänge angepasst zur Verwendung von EXHAUSTO
Lüftungsgeräten. Einfacher Anschluss an Kondensat
Leitungen durch Gummimanschette 40/20+40/30. Max.
Unterdruck 900 Pa.
Fabrikat: EXHAUSTO
Typ SIPHONUP
1 Stück
Regelungs-/Automatikzubehör
Kommunikationspaket WEBE
Webserver mit Datenlogging, zur Überwachung und
Einstellung über Internet (TCP/IP)
Anschlussmöglichkeit an eine externe BMS-Anlage über
BACnet MSTP/IP und Modbus RTU durch integrierten
Webserver als Standard möglich.
Fabrikat: EXHAUSTO
Typ: WEBE
1 Stück
Bedieneinheit
Bedieneinheit HMI-350, 3,5", mit Touch-Display und 2m A
nschlusskabel, zur Steuerung und Überwachung von EXHAUS
TO-Lüftungsgeräten mit der integrierten Komplettautomat
ik EXact2.
Fabrikat: EXHAUSTO
Typ: HMI2350TOUCH
1 Stück

Luftkanalrauchmelder 230V mit DIBt-Zulassung Z-78.6-200
Luftkanalrauchmelder 230V mit DIBt-Zulassung Z-78.6-
200, der Kanalrauchmelder O-KRM-DZ016 wurde zur
Rauchdetektion in Lüftungskanälen entwickelt. Er
stellt die Kombination eines Rauchmelders mit einem
Adaptersystem dar, dessen Messrohr und Gehäuse
speziell für einen optimalen Luftstrom durch den
Rauchmelder angepasst wurden.
Das Mehrkammer-Messrohr im Luftkanal transportiert die
Luft innerhalb des Luftkanals auf der gesamten Länge
des Rohres über die Melderkammer wieder zurück in den
Luftkanal. Bei
Erkennung von Rauch reagiert der Melder sofort und
löst einen Alarm aus.
Im Laufe der Zeit verschmutzt der Melder. Wegen der
Alarmschwellennachführung bleibt die Empfindlichkeit
bis zur Totalverschmutzung gleich. Ab 70 %
Verschmutzung löst der Melder
aus und signalisiert dies durch Blinken. Wenn der
Melder nicht ausgetauscht wird, kommt ab 99 %
Verschmutzung Rauchalarm.
Der Verschmutzungsgrad wird in einer zweizeiligen LED-
Anzeige signalisiert, bei > 70 % blinkt diese und das
Relais -Schmutz- fällt ab.
Um die Funktionsfähigkeit nachzuweisen, ist das Gerät
mit einer elektronischen Luftstromüberwachung
ausgestattet, die bei< 1 m s eine blaue LED leuchten
lässt. Die Störungs-LED leuchtet, wenn der Rauchmelder
oder die Elektronik defekt ist sowie bei fehlendem
Rauchmelder.
  Mit dem Resettaster muss der Rauchalarm entriegelt
werden.
  Mit der gleichen Taste ist auch der Funktionstest
möglich.
  Die Betätigung wirkt wie Rauchalarm.
  - 230V Spannungsversorgung
  - potentialfreier Alarm-Wechselkontakt
  - LED Display: Verschmutzung in %
  - LED rot: Alarm Reset-Taste; Verschmutzung über 99%
  - LED grün: Betriebsmeldung
  - LED gelb: Störung
  - LED blau: Luftströmung< 1m s
  - Schutzart IP65 mit O-WDG-X (Zubehör) IP65
  Umgebungstemperatur: -20 bis +50°C
  DIBt Zulassung: Beantragt
Fabrikat: EXHAUSTO
Typ: O-KRM-DZ-X016
1 Stück
Konsole für Luftkanalrauchmelder O-KRM-X016 und O-KRM-
DZ-X016 zur Montage
an runde oder isolierte Lüftungskanäle.
Fabrikat: EXHAUSTO
Typ: O-KS
1 Stück
Reparaturschalter am Gerät montiert
2-Polig, 230 V, KG10 T202/D-A021 KS51
Typ: REPU-2POLIG
1 Stück
Flexible Verbindung FLF Ø500 mm
Typ: FLF500
2 Stück

Fabrikat: EXHAUSTO
Typ: VEX160CFH inkl. Zubehör, sowie

Fabrikat: EXHAUSTO
Typ: BESB50041EC2OD inkl. Zubehör

Das Gerät wird komplett betriebsfertig auf dem Boden
montiert.
Die Inbetriebnahme des Gerätes ist unter Sonstiges
separat mit dem Werkskundendienst und der
Gebäudeautomation ausgeschrieben.
Menge: 1,000 Stck

**1.2 1000 m3/h Deckengerät**
1000 m3/h Deckengerät
DUPLEX Vent 1000 inkl. Bypass und Montagesatz

Das Gerät ist standardmäßig mit
runden Stutzen (Ø315 mm) ausgestattet.

Das DUPLEX Vent 1000 ist ein
dezentrales Komfort-Lüftungsgerät
mit hoher Wärmerückgewinnung nach VDI 6022.

Das extrem leise Gerät erzeugt
bei Nennleistung lediglich einen
Schallpegel von <= 35 dB(A).
Bei 80% Leistung beträgt der
Schallpegel <= 30 dB(A).

Geräteaufbau:

Das Gehäuse besteht aus
verzinktem Stahlblech, außen
pulverbeschichtet.
Innen ist es mit einer wärme- und
schalldämmender Isolation
ausgestattet.

Der Gegenstromwärmetauscher aus
Aluminium ist nach DIN EN 308
geprüft und anerkannt.
Der Wärmebereitstellungsgrad
beträgt bis zu 95%.
(85% nach EN 308, trocken).

- 4 separate Module zu einfachen
Montage
- 4-teiliger Gehäusedeckel mit
einfacher Öffnung für den Filterwechsel
- variabel einstellbare Einblasgitter in
der Zuluft
- Ventilatoren mit rückwärtsgekrümmten
Schaufeln
- Gegenschallmodule zur Geräuschreduktion
- teilweise variable Stutzenanordnung

Luftförderung über zwei
geräuscharme, energiesparende
und wartungsfreie EC-Motoren. Die
Ansteuerung erfolgt stufenlos.

Um Zugerscheinungen bei
abgeschaltetem Gerät zu vermeiden
ist in der Außenluft und in Fortluft
eine motorische Klappe installiert.
Diese können bei Bedarf auch mit
einer automatischen Rückstell-
Funktion ausgerüstet werden.

Die integrierte Bypass-Klappe
steuert in Abhängigkeit der eingestellten Zulufttemperatur und dient
zur Umgehung des Wärmetauschers.

Das Gerät ist standardmäßig mit
einer Kondensatwanne inkl.
Schwimmer ausgestattet.
Bei Umgebungen, wo mit erhöhtem
Kondensatanfall zu rechnen ist,
empfehlen wir eine Kondensatpumpe.

Montage:

Die Montage soll an der Decke erfolgen.
Das Gerät kann dabei voll sichtbar,
sowie teilweise oder komplett in
der Zwischendecke integriert
werden.
Der jeweils sichtbare Bereich wird
durch Dekor-Paneelen (RAL 9010)
verkleidet (Zubehör).

Regelung: Airlinq P

Die vollautomatische Regelung
sorgt für einen intelligenten und
energieeffizienten Betrieb, mit einer
Vielzahl an Bedienmöglichkeiten.

Die Hauptfunktionen:
- Überwachung Konstant-
Volumenstrom, Filter, Kondensat
und Ventilatoren.
- Alarme werden angezeigt und bei
Bedarf an die GLT weitergeleitet.
- Automatische Nachtauskühlung
- Einfach zu bedienende
Wochenschaltuhr mit 7 individuell
konfigurierbaren Zeitprogrammen.
(Luftmenge, Einblastemperatur,
Tage, Zeiten, Nachtauskühlung, etc.)
- Automatische Steuerung der
Bypass- und Verschlussklappen
- Regelung von Vor- und
Nachheizregister (Elektro/Wasser)
- Regelung von Kühlregister
- Intelligenter Frostschutz
- Hardware-Schnittstelle zur
externen Regelung von
Betriebszeiten, Luftmenge und
Einblastemperatur
- Kontinuierliches Speichern aller
wesentlichen Betriebsdaten
(Datenlogging)
- Notaus-Kontakt zur kontrollierten
Abschaltung des Gerätes
(Ventilatoren aus, Klappen zu)
durch Brandmelder, Rauchmelder, etc.
- 3 analoge und 3 digitale Sensor-
Eingänge zur bedarfsgerechten
Steuerung des Gerätes. Die
Eingänge können für einen
vollautomatischen Betrieb
individuell programmiert werden.
- Folgendes Bus-Modul soll installiert werden: BACnet
IP.
- Betriebsstundenzähler

Technische Daten:
Max. Volumenstrom: 1.050 m³/h
bei 35 dB(A) und 950 m³/h bei 30 dB(A)

Spannungsversorgung:
3~230 V, 50 Hz, N+PE

Max Leistungsaufnahme: 305 W
Stromaufnahme: 2,2 A

Geräteabmessungen (B/ H/ T):
2.325 x 561 x 1.283 mm

Gerätegewicht: 301,5 kg
- Schwerstes Einzelmodul: 91 kg
DUPLEX Vent S 1000
Ausführungsvariante:

Fortluft horizontal/ Außenluft horizontal

DUPLEX Vent S 1000
Ausführungsvariante:

Zuluft/ Abluft obere Reihe

DUPLEX Vent S 1000 Zuluftgitter
motorbetrieben verstellbar,
zentrale Version

DUPLEX Vent S 1000 Paneelsatz
komplett, obere/ mittlere/ untere Reihe

DUPLEX Vent S 1000 Außen-/ Abluftfilter
ePM10 - 50% (M5)

DUPLEX Vent S 1000 Außenluftfilter
ePM1 - 55%

(zuvor: DV S 1000 Außenluftfilter F7)

Die Einstellung kann direkt über das
intuitiv bedienbare Touch-Display,
oder über die integrierte USB-
Schnittstelle via PC erfolgen.

Mit der kostenlosen Software (User
Tool) können mittels PC sehr
übersichtlich und detailliert auf alle
Daten zugegriffen werden.
Darüber hinaus gibt es eine
Software für den Servicetechniker
(Service Tool) um eine schnelle und
kostengünstige Inbetriebnahme und
Auswertung durchzuführen.

Funktionen, Eigenschaften
- Einstellen der Zuluftmenge und
Temperatur
- Einstellen der Zeitprogramme
einschließlich der Nachtauskühlung
- Manueller Start/Stopp des Gerätes
oder einer ganzen Gruppe von
Geräten
- Warnhinweise und Alarme in
Textform
- Integrierter Datenlogger
- Automatische Bediensperre
- Bildschirmsperre mit
Sicherheitscode
- Urlaubsmodus für Basislüftung
- Anzeige des CO2-Gehaltes bei
installiertem Sensor

Abmessungen:
82 x 82 x 14 mm

Im Lieferumfang des Displays ist
ein Anschlusskabel (6,5 m) enthalten.

DUPLEX Vent 1000
Elektrovorheizregister

2.300 W / 10 A
Thermosicherung:
aut. Reset 50°C / man. Reset 75°C

Das integrierte Elektrovorheizregister
erhöht die Außenlufttemperatur
auf den gewünschten Wert.
DUPLEX Vent 1000
Elektronachheizregister

1.500 W / 6,5 A
Thermosicherung:
aut. Reset 50°C / man. Reset 75°C

Das integrierte Elektronachheizregister
erhöht die Zulufttemperatur auf den
gewünschten Wert.
DUPLEX Vent S 1000
Automatische Rückstellfunktion
für motorische Außen- und
Fortluftklappe
CO2 Sensor, im Gerät verbaut,
für DUPLEX Vent S 1000

DUPLEX Vent Netzwerkmodul
BACnetT IP
Version P

Die EDE-Liste ist Bestandteil der Lieferung.

DUPLEX Vent 1000 Kondensatpumpe

Max. Fördermenge 10 l/h
Max. Förderhöhe 6 m
Ablaufschlauch Gerät,
Durchmesser innen/außen: 6/9 mm
Geräuschpegel 20,2 dBA
Geräuschpegel 20,2 dBA

Fabrikat : Airflow
Typ  : DV 1000 HHBB oder HHTB

Das Gerät wird komplett betriebsfertig unter die Decke
montiert.
Die Inbetriebnahme des Gerätes ist unter Sonstiges
separat mit dem Werkskundendienst und der
Gebäudeautomation ausgeschrieben.
Die Geräte werden ohne Display geliefert.
Menge: 2,000 Stck

**1.3 800 m3/h Deckengerät**
800 m3/h Deckengerät
DUPLEX Vent P 800 H Inkl. Bypass

Außen-/Fortluft horizontal

Das Gerät ist standardmäßig mit
runden Stutzen (Ø315 mm) ausgestattet.

Die Anschlüsse befinden sich an
der Geräterückseite.

Das DUPLEX Vent 800 ist ein
dezentrales Komfort-Lüftungsgerät
mit hoher Wärmerückgewinnung nach VDI6022.

Das extrem leise Gerät erzeugt
bei Nennleistung 650 m3/h lediglich einen
Schallpegel von <= 35 dB(A).
Bei 80% Leistung beträgt der
Schallpegel <= 30 dB(A).

Geräteaufbau:

Das Gehäuse besteht aus
verzinktem Stahlblech, außen
pulverbeschichtet.
Innen ist es mit einer wärme- und
schalldämmender Isolation
ausgestattet.

Die Wartung und der Filterwechsel
erfolgen über die von unten
zugängige Revisionsklappe.

Der Gegenstromwärmetauscher aus
Aluminium ist nach DIN EN 308
geprüft und anerkannt.
Der Wärmebereitstellungsgrad
beträgt bis zu 95%.
(85% nach EN 308, trocken).

Luftförderung über zwei
geräuscharme, energiesparende
und wartungsfreie EC-Motoren. Die
Ansteuerung erfolgt stufenlos.

Um Zugerscheinungen bei
abgeschaltetem Gerät zu vermeiden
ist in der Außenluft und in Fortluft
eine motorische Klappe installiert.
Diese können bei Bedarf auch mit
einer automatischen Rückstell-
Funktion ausgerüstet werden.

Das Gerät ist standardmäßig mit einer
Kondensatwanne inkl. Schwimmer und
Ablaufstutzen ausgestattet.
Kondensatablauf Ø 6/9mm

Montage:

Die Montage erfolgt über Winkel an der Decke.
Das Gerät kann dabei voll sichtbar,
sowie teilweise oder komplett in
der Zwischendecke integriert
werden.
Der jeweils sichtbare Bereich wird
durch Dekor-Paneelen (RAL 9010)
verkleidet.

Regelung: Airlinq P

Die vollautomatische Regelung
sorgt für einen intelligenten und
energieeffizienten Betrieb, mit einer
Vielzahl an Bedienmöglichkeiten.

Die Hauptfunktionen:
- Überwachung Konstant-
Volumenstrom, Filter, Kondensat
und Ventilatoren.
- Alarme werden angezeigt und bei
Bedarf an die GLT weitergeleitet.
- Automatische Nachtauskühlung
- Einfach zu bedienende
Wochenschaltuhr mit 7 individuell
konfigurierbaren Zeitprogrammen.
(Luftmenge, Einblastemperatur,
Tage, Zeiten, Nachtauskühlung, etc.)
- Automatische Steuerung der
Bypass- und Verschlussklappen
- Regelung von Vor- und
Nachheizregister (Elektro/Wasser)
- Regelung von Kühlregister
- Intelligenter Frostschutz
- Hardware-Schnittstelle zur
externen Regelung von
Betriebszeiten, Luftmenge und
Einblastemperatur
- Kontinuierliches Speichern aller
wesentlichen Betriebsdaten
(Datenlogging)
- Notaus-Kontakt zur kontrollierten
Abschaltung des Gerätes
(Ventilatoren aus, Klappen zu)
durch Brandmelder, Rauchmelder, etc.
- 3 analoge und 3 digitale Sensor-
Eingänge zur bedarfsgerechten
Steuerung des Gerätes. Die
Eingänge können für einen
vollautomatischen Betrieb
individuell programmiert werden.
- Folgendes Bus-Modul soll installiert werden: BACnet
IP.
- Betriebsstundenzähler

Technische Daten:
Max. Volumenstrom: 725 m³/h
Volumenstrom bei 30 dB(A)
Schallpegel: 650 m3/h

Wurfweite / Eindringtiefe
bei 520 m3/h: 6,7 m
bei 650 m3/h: 7,7 m
bei 725 m3/h: 8,3 m

Stromanschluss:
1~230 V, 50 Hz, N+PE

Max Leistungsaufnahme: 156 W

Geräteabmessungen:
- Gerätelänge (mm): 1.910
- Gerätebreite (mm): 916
- Gerätehöhe (mm): 474
- Gerätegewicht (kg): 157
DUPLEX Vent 800 Paneelsatz,
obere oder mittlere Reihe, mit Zuluftgitter

Außen pulverbeschichtet in weiss
(RAL 9010).

DUPLEX Vent 800 Paneelsatz,
mittlere Reihe

Außen pulverbeschichtet in weiss
(RAL 9010).

DUPLEX Vent 800 Paneelsatz,
untere Reihe, mit Abluftgitter

Außen pulverbeschichtet in weiss
(RAL 9010).

DUPLEX Vent 800 Abluftfilter/1000 Außenluftfilter
S1S2, ePM10 - 50% (zuvor: M5)
DUPLEX Vent 800 H Außenluftfilter
ePM1 - 55%
für Modell H

(zuvor: DV 800 H Außenluftfilter F7)

Die Einstellung kann direkt über das
intuitiv bedienbare Touch-Display,
oder über die integrierte USB-
Schnittstelle via PC erfolgen.

Mit der kostenlosen Software (User
Tool) können mittels PC sehr
übersichtlich und detailliert auf alle
Daten zugegriffen werden.
Darüber hinaus gibt es eine
Software für den Servicetechniker
(Service Tool) um eine schnelle und
kostengünstige Inbetriebnahme und
Auswertung durchzuführen.

Funktionen, Eigenschaften
- Einstellen der Zuluftmenge und
Temperatur
- Einstellen der Zeitprogramme
einschließlich der Nachtauskühlung
- Manueller Start/Stopp des Gerätes
oder einer ganzen Gruppe von
Geräten
- Warnhinweise und Alarme in
Textform
- Integrierter Datenlogger
- Automatische Bediensperre
- Bildschirmsperre mit
Sicherheitscode
- Urlaubsmodus für Basislüftung
- Anzeige des CO2-Gehaltes bei
installiertem Sensor

Abmessungen:
82 x 82 x 14 mm

DUPLEX Vent Montagewinkel
für Deckenmontage, inkl. Schrauben
(VE: 4 Stück)

Montageschiene und Befestigungsmaterial sind bauseitig zu stellen.

DUPLEX Vent 500-900
Automatische Rückstellfunktion für
motorische Außen- und Fortluftklappe
DUPLEX Vent 800 Elektrovorheizregister
1.500 W / 6,5 A
Thermosicherung:
aut. Reset 50°C / man. Reset 75°C

Das integrierte Elektrovorheizregister
erhöht die Außenlufttemperatur auf
den gewünschten Wert.

DUPLEX Vent 800 Elektronachheizregister

1.000 W / 4,4 A
Thermosicherung:
aut. Reset 50°C / man. Reset 75°C

Das integrierte Elektronachheizregister
erhöht die Zulufttemperatur auf den
gewünschten Wert.

CO2 Sensor, im Gerät verbaut,
für DUPLEX Vent P 800

DUPLEX Vent 800 Kondensatpumpe
Max. Fördermenge 10 l/h
Max. Förderhöhe 6 m
Ablaufschlauch Gerät, Durchmesser innen/außen: 6/9 mm
Geräuschpegel 20,2 dBA

Fabrikat : Airflow
Typ  : DV 800 HHBB oder HHTB

Das Gerät wird komplett betriebsfertig unter die Decke
montiert.
Die Inbetriebnahme des Gerätes ist unter Sonstiges
separat mit dem Werkskundendienst und der
Gebäudeautomation ausgeschrieben.
Die Geräte werden ohne Display geliefert.
Menge: 3,000 Stck

**1.4 500 m3/h Deckengerät**
500 m3/h Deckengerät
DUPLEX Vent P 500 H Inkl. Bypass

Außen-/Fortluft horizontal

Das Gerät ist standardmäßig mit
runden Stutzen (Ø250 mm) ausgestattet.

Das DUPLEX Vent 500 ist ein
dezentrales Komfort-Lüftungsgerät
mit hoher Wärmerückgewinnung.

Das extrem leise Gerät erzeugt
bei Nennleistung 495 m3/h lediglich einen
Schallpegel von <= 35 dB(A).
Bei 80% Leistung beträgt der
Schallpegel <= 30 dB(A).

Geräteaufbau:

Das Gehäuse besteht aus
verzinktem Stahlblech, außen
pulverbeschichtet.
Innen ist es mit einer wärme- und
schalldämmender Isolation
ausgestattet.

Die Wartung und der Filterwechsel
erfolgen über die von unten
zugängige Revisionsklappe.

Der Gegenstromwärmetauscher aus
Aluminium ist nach DIN EN 308
geprüft und anerkannt.
Der Wärmebereitstellungsgrad
beträgt bis zu 95%.
(85% nach EN 308, trocken).

Luftförderung über zwei
geräuscharme, energiesparende
und wartungsfreie EC-Motoren. Die
Ansteuerung erfolgt stufenlos.

Um Zugerscheinungen bei
abgeschaltetem Gerät zu vermeiden
ist in der Außenluft und in Fortluft
eine motorische Klappe installiert.
Diese können bei Bedarf auch mit
einer automatischen Rückstell-
Funktion ausgerüstet werden.

Das Gerät ist standartmäßig mit einer Kondensatwanne
inkl.
Schwimmer und Ablaufstutzen
ausgestattet.
Kondensatablauf Ø 6/9mm

Montage:

Die Montage erfolgt über Winkel
an der Decke.
Das Gerät kann dabei voll sichtbar,
sowie teilweise oder komplett in
der Zwischendecke integriert
werden.
Der jeweils sichtbare Bereich wird
durch Dekor-Paneelen (RAL 9010)
verkleidet (Zubehör).

Regelung: Airlinq P

Die vollautomatische Regelung
sorgt für einen intelligenten und
energieeffizienten Betrieb, mit einer
Vielzahl an Bedienmöglichkeiten.

Die Hauptfunktionen:
- Überwachung Konstant-
Volumenstrom, Filter, Kondensat
und Ventilatoren.
- Alarme werden angezeigt und bei
Bedarf an die GLT weitergeleitet.
- Automatische Nachtauskühlung
- Einfach zu bedienende
Wochenschaltuhr mit 7 individuell
konfigurierbaren Zeitprogrammen.
(Luftmenge, Einblastemperatur,
Tage, Zeiten, Nachtauskühlung, etc.)
- Automatische Steuerung der
Bypass- und Verschlussklappen
- Regelung von Vor- und
Nachheizregister (Elektro/Wasser)
- Regelung von Kühlregister
- Intelligenter Frostschutz
- Hardware-Schnittstelle zur
externen Regelung von
Betriebszeiten, Luftmenge und
Einblastemperatur
- Kontinuierliches Speichern aller
wesentlichen Betriebsdaten
(Datenlogging)
- Notaus-Kontakt zur kontrollierten
Abschaltung des Gerätes
(Ventilatoren aus, Klappen zu)
durch Brandmelder, Rauchmelder, etc.
- 3 analoge und 3 digitale Sensor-
Eingänge zur bedarfsgerechten
Steuerung des Gerätes. Die
Eingänge können für einen
vollautomatischen Betrieb
individuell programmiert werden.
- Folgendes Bus-Modul ist zu installieren:
BACnet IP.

- Betriebsstundenzähler

Technische Daten:
Max. Volumenstrom: 550 m³/h
Volumenstrom bei 30 dB(A)
Schallpegel: 430 m3/h

Wurfweite / Eindringtiefe
bei 344 m3/h: 4,8 m
bei 440 m3/h: 6,0 m
bei 550 m3/h: 7,5 m

Stromanschluss:
1~230 V, 50 Hz, N+PE

Max. Leistungsaufnahme: 132 W

Geräteabmessungen:
- Gerätelänge (mm): 1.600
- Gerätebreite (mm): 779
- Gerätehöhe (mm): 439
- Gerätegewicht (kg): 108
DUPLEX Vent 500 B
Zuluft, untere Reihe

DUPLEX Vent 500 Paneelsatz,
untere Reihe, mit Zu- und Abluftgitter

Außen pulverbeschichtet in weiss
(RAL 9010)

DUPLEX Vent 500 Abluftfilter
ePM10 - 50% (M5)

DUPLEX Vent 500 H Außenluftfilter
ePM1 - 55%
für Modell H

Die Einstellung kann direkt über das
intuitiv bedienbare Touch-Display,
oder über die integrierte USB-
Schnittstelle via PC erfolgen.

Mit der kostenlosen Software (User
Tool) können mittels PC sehr
übersichtlich und detailliert auf alle
Daten zugegriffen werden.
Darüber hinaus gibt es eine
Software für den Servicetechniker
(Service Tool) um eine schnelle und
kostengünstige Inbetriebnahme und
Auswertung durchzuführen.

Funktionen, Eigenschaften
- Einstellen der Zuluftmenge und
Temperatur
- Einstellen der Zeitprogramme
einschließlich der Nachtauskühlung
- Manueller Start/Stopp des Gerätes
oder einer ganzen Gruppe von
Geräten
- Warnhinweise und Alarme in
Textform
- Integrierter Datenlogger
- Automatische Bediensperre
- Bildschirmsperre mit
Sicherheitscode
- Urlaubsmodus für Basislüftung
- Anzeige des CO2-Gehaltes bei
installiertem Sensor

Abmessungen:
82 x 82 x 14 mm

Im Lieferumfang des Displays ist
ein Anschlusskabel (6,5 m) enthalten.

DUPLEX Vent 500-900
Automatische Rückstellfunktion für
motorische Außen- und Fortluftklappe
DUPLEX Vent 500 H Elektrovorheizregister

1.000 W / 4,4 A
Thermosicherung:
aut. Reset 50°C / man. Reset 75°C

Das integrierte Elektrovorheizregister
erhöht die Außenlufttemperatur auf
den gewünschten Wert.

DUPLEX Vent 500 Elektronachheizregister

630 W / 2,6 A
Thermosicherung:
aut. Reset 50°C / man. Reset 75°C

Das integrierte Elektronachheizregister
erhöht die Zulufttemperatur auf den
gewünschten Wert.

CO2 Sensor, im Gerät verbaut,
für DUPLEX Vent P 500

DUPLEX Vent Netzwerkmodul
BACnetT IP
Version P

Die EDE-Liste ist Bestandteil der
Lieferung.

DUPLEX Vent 500 Kondensatpumpe
Max. Fördermenge 10 l/h
Max. Förderhöhe 6 m
Ablaufschlauch Gerät, Durchmesser innen/außen: 6/9 mm
Geräuschpegel 20,2 dB(A)

Fabrikat : Airflow
Typ  : DV 500 HHBB oder HHTB

Das Gerät wird komplett betriebsfertig unter die Decke
montiert.
Die Inbetriebnahme des Gerätes ist unter Sonstiges
separat mit dem Werkskundendienst und der
Gebäudeautomation ausgeschrieben.Die Geräte werden
ohne Display geliefert.
Menge: 2,000 Stck

**1.5 150 m3/h Deckengerät**
150 m3/h Deckengerät
Lüftungsgerät DUPLEX Vent 150 H
inkl. Bypass

Geräteaufbau:
Das Gehäuse besteht aus verzinktem
Stahlblech, außen pulverbeschichtet.
Innen ist es mit einer wärme- und
schalldämmender Isolation ausgestattet.

Die Wartung und der Filterwechsel erfolgen
über die von unten zugängige
Revisionsklappe.

Der Gegenstromwärmetauscher aus
Aluminium ist nach DIN EN 308 geprüft
und anerkannt.
Der Wärmebereitstellungsgrad beträgt
bis zu 95%. (85% nach EN 308, trocken).

Luftförderung über zwei geräuscharme,
energiesparende und wartungsfreie
EC-Motoren.
Die Ansteuerung erfolgt stufenlos.

Um Zugerscheinungen bei abgeschaltetem
Gerät zu vermeiden ist in der Außenluft
und in der Fortluft eine motorische Klappe
installiert.

Das Gerät ist standardmäßig mit einer
Kondensatwanne inkl. Schwimmer und
Ablaufstutzen (Ø 16 mm) ausgestattet.

Montage:
Die Montage erfolgt über den beigefügten
Wandrahmen. Die Dekor-Paneelen sind in
RAL 9010. Es kann zwischen der Variante
"Abluft rechts" oder "Abluft links" gewählt
werden.

Regelung: Airlinq L

Die vollautomatische Regelung sorgt für
einen intelligenten und energieeffizienten
Betrieb, mit einer Vielzahl an
Bedienmöglichkeiten.

Hauptfunktionen:

- Überwachung Filter, Kondensat und
Ventilatoren
- Alarmanzeige
- Automatische Nachtauskühlung
- Einfach zu bedienende Wochenschaltuhr
mit 7 individuell konfigurierbaren
Zeitprogrammen.
(Luftmenge, Einblastemperatur, Tage,
Zeiten, etc.)
- Automatische Steuerung der Bypass-
und Verschlussklappen
- Regelung von Vor- und Nacheizregister
(Elektro/Wasser)
- Intelligenter Frostschutz
- Hardware-Schnittstelle zur externen
Regelung von Betriebszeiten,
Luftmenge und Einblastemperatur
- Kontinuierliches Speichern aller
wesentlichen Betriebsdaten (Datenlogging)
- Notaus-Kontakt zur kontrollierten
Abschaltung des Gerätes
(Ventilatoren aus, Klappen zu) durch
Brandmelder, Rauchmelder, etc.
- 2 Eingänge (analog/digital) zur
bedarfsgerechten Steuerung des Gerätes.
Die Eingänge können für einen
vollautomatischen Betrieb individuell
programmiert werden.
- Folgendes Bus-Modul soll installiert werden: BACnet
IP.
- Energiezähler

Technische Daten:

Max. Volumenstrom: 147 m³/h Volumenstrom bei 35 dB(A)
und
115 m³/h bei 30 dB(A)

Wurfweite / Eindringtiefe
- bei 147 m³/h 3,4 m
- bei 115 m³/h 2,6 m

Stromanschluss: 1~230 V, 50 Hz, N+PE
Max. Leistungsaufnahme: 40 W

Geräteabmessungen:
Länge: 1.170 mm
Breite: 572 mm
Höhe: 262 mm
Variante: Fortluft/ Außenluft horizontal;
Zuluft/ Abluft unten (HHBB)

DUPLEX Vent 150 Außen-/ Abluftfilter, ePM10 - 50% (M5)
DUPLEX Vent 100/150 Außenluftfilter
ePM1 - 55%

(zuvor: DV 100/150 Außenluftfilter F7)

Die Einstellung kann direkt über das
intuitiv bedienbare Touch-Display,
oder über die integrierte USB-
Schnittstelle via PC erfolgen.

Mit der kostenlosen Software (User
Tool) können mittels PC sehr
übersichtlich und detailliert auf alle
Daten zugegriffen werden.
Darüber hinaus gibt es eine
Software für den Servicetechniker
(Service Tool) um eine schnelle und
kostengünstige Inbetriebnahme und
Auswertung durchzuführen.

Funktionen, Eigenschaften
- Einstellen der Zuluftmenge und
Temperatur
- Einstellen der Zeitprogramme
einschließlich der Nachtauskühlung
- Manueller Start/Stopp des Gerätes
oder einer ganzen Gruppe von
Geräten
- Warnhinweise und Alarme in
Textform
- Integrierter Datenlogger
- Automatische Bediensperre
- Bildschirmsperre mit
Sicherheitscode
- Urlaubsmodus für Basislüftung
- Anzeige des CO2-Gehaltes bei
installiertem Sensor

Abmessungen:
82 x 82 x 14 mm

Im Lieferumfang des Displays ist
ein Anschlusskabel (6,5 m) enthalten.

Keine Hauptklappe, Fortluft/Außenluft VV
DUPLEX Vent 150 Elektronachheizregister
mit Vorheizfunktion (VPH)

500 W / 2,17 A
Thermosicherung:
aut. Reset 50°C / man. Reset 75°C

Das integrierte Elektronachheizregister
erhöht die Zulufttemperatur auf den
gewünschten Wert.
CO2 Sensor, im Gerät verbaut,
für DUPLEX Vent 150

DUPLEX Vent Netzwerkmodul BACnet IP
Version L

Die EDE-Liste ist Bestandteil der Lieferung.

DUPLEX Vent 150 Kondensatpumpe
Max. Fördermenge 10 l/h
Max. Förderhöhe 6 m
Ablaufschlauch Gerät, Durchmesser innen/außen: 6/9 mm
Geräuschpegel 20,2 dBA

Fabrikat : Airflow
Typ  : DV 150 HHBB

Das Gerät wird komplett betriebsfertig unter die Decke
montiert.
Die Inbetriebnahme des Gerätes ist unter Sonstiges
separat mit dem Werkskundendienst und der
Gebäudeautomation ausgeschrieben.
Die Geräte werden ohne Display geliefert.
Menge: 2,000 Stck

**1.6 Steuerungsdisplay**
Steuerungsdisplay

Innovatives Touch-Display zur
komfortablen Einstellung aller
Betriebsparameter.
Die Einstellung kann direkt über das
intuitiv bedienbare Touch-Display,
oder über die integrierte USB-
Schnittstelle via PC erfolgen.

Durch das hochauflösende
Farbdisplay können alle Daten
übersichtlich dargestellt und
verändert werden.

Mit der kostenlosen Software (User
Tool) können mittels PC sehr
übersichtlich und detailliert auf alle
Daten zugegriffen werden.
Darüber hinaus gibt es eine
Software für den Servicetechniker
(Service Tool) um eine schnelle und
kostengünstige Inbetriebnahme und
Auswertung durchzuführen.

Funktionen, Eigenschaften
- Einstellen der Zuluftmenge und
  Temperatur
- Einstellen der Zeitprogramme
  einschließlich der Nachtauskühlung
- Manueller Start/Stopp des Gerätes
  oder einer ganzen Gruppe von
  Geräten
- Warnhinweise und Alarme in
  Textform
- Integrierter Datenlogger
- Automatische Bediensperre
- Bildschirmsperre mit
  Sicherheitscode
- Urlaubsmodus für Basislüftung
- Anzeige des CO2-Gehaltes bei
  installiertem Sensor

Abmessungen:
82 x 82 x 14 mm
Fabrikat : Airflow
Typ  : Airling P
Art.-Nr. : 78431

Im Lieferumfang des Displays ist
ein Anschlusskabel (6,5 m) enthalten.
Von der Stadt Aachen ist die Lieferung eines Displays
zur Einstellung der Parameter vor Ort gewünscht. Das
Display kann an alle Airflow Deckengeräte
angeschlossen werden und entsprechend eingestellt
werden.
Menge: 1,000 Stck

**1.7 560 m3/h Wandgerät**
560 m3/h Wandgerät
Zentrales Kompakt-Lüftungsgerät mit Wärmerückgewinnung
zur Wand-Montage.
Dieses Gerät ist für die Komfortlüftung aller Arten
von Wohn- und öffentlichen Gebäuden entwickelt worden
und strahlt sehr geringe Umgebungsgeräusche ab.
Der Einsatz liegt vor allem in Niedrigenergie- und
Passivhäusern, wo eine Lüftung notwendig ist.
Das Gerät erfüllt sowohl die Verordnung 1253/2014 der
EU-Kommission (Ökodesign) gültig ab 2018 (ErP2018) als
auch die Energieklasse nach EU-Kommissionsverordnung
1253/2014 A+ (für mittlere Klimazonen).
Der Luftstrom wird von Radialventilatoren mit hohem
Wirkungsgrad erzeugt. Das Gerät ist mit ausziehbaren
Luftfiltern in der Zu- und Abluft ausgestattet. Um
einen Filterwechsel vorzunehmen, kann dieser ohne das
Öffnen der Revisionstür geschehen.
Hierfür sind speziell entwickelte Filtereinschübe in
der Revisionstür vorhanden, welche den Austausch
erleichtern.
Bei diesem Lüftungsgerät handelt es sich um eine
vertikale Stutzenanordnung von Außenluft, Zuluft.
Abluft und Fortluft. Das Gehäuse des Gerätes ist als
Sandwichpaneel-Konstruktion ausgeführt und besteht aus
einem verzinkten, lackierten Außenblech (RAL 9010) -
einer Wärme- und Schalldämmung (Mineralwolle, 30 mm
dick, Baustoffklasse A2/A1) und einem verzinkten
Innenblech.
Anzahl der Kondensatstutzen: 1
Typ der Kondensatableitung:
Die 1-teilige Revisionstür mit Scharnieren, erlaubt
freien Zugang zu allen eingebauten Aggregaten, dem
Wärmetauscher, den Filtereinschüben, den Ventilatoren,
etc.
Jedes Gerät wird vor Auslieferung geprüft und einem
ausführlichen Testlauf unterzogen.
Anlieferung und Aufstellung: Das Gerät wird in einem
Stück geliefert. Eine Teilung vor Ort ist nicht
möglich.
Maße des Geräte-Gehäuses (ohne Anbauten):
Länge: 1070 mm
Höhe: 1000 mm
Tiefe: 526 mm
Gewicht: 100 kg (inkl. Zubehör)
Komponenten in Luftrichtung - Zuluft:
Außenluftfilter:
Filtertyp: Coarse 90% (G4) Kassetten-filter Maße:
215x460x48 mm Anzahl: 1 Stück
Zusätzlich wird dem Gerät eine F7-Ersatzfilterkassette
beigelegt.
Bypass-Klappe:
Die Bypass-Klappe ist werksseitig montiert und dient
der Umgehung der Wärmerückgewinnung. Dadurch wird im
Sommer ein unnötiges Aufheizen der Räume vermieden
(Sommerbypass). Zudem kann sie zur freien
Nachtauskühlung genutzt werden.

Über den Sommerbypass kann zudem das Vereisen des
Plattenwärmetauschers (Bypass-Enteisung) verhindert
werden und es besteht im Bedarfsfall die Möglichkeit
einer intelligenten Kälterückgewinnung.
Rahmen aus verzinktem Metall (Klasse 10, Stärke 1 mm),
dicht schließende Jalousieklappen aus Aluminium.
Wärmerückgewinnung:
Der großflächige Gegenstromwärmetauscher-
Plattenwärmetauscher aus Polystyrol (hPS), bietet
einen hohen Wärmerückgewinnungsgrad und ist in hohem
Maße korrosionsbeständig. Zudem ist er chemisch
beständig in belasteter Luft bei vielen Anwendungen,
unempfindlich gegen Verschmutzung und kann in einem
Temperaturbereich von -25 °C bis +80 °C eingesetzt
werden. Er entspricht der Klasse H1 nach DIN 13779.
Winterbetrieb:
AUL-Eintritt: -10 °C / 90 % r.F. ZUL-Austritt: 17 °C /
12 % r.F. ABL-Eintritt: 20 °C / 40 % r.F. FOL-
Austritt: -1 °C / 100 % r.F.
WRG: 88,5 % / 4,6 kW Kondensat: 1,4 l/h
Sommerbetrieb:
AUL-Eintritt: 32 °C / 40 % r.F. ZUL-Austritt: 27 °C /
53 % r.F. ABL-Eintritt: 26 °C / 50 % r.F. FOL-
Austritt: 31 °C / 37 % r.F.
WRG: 82,0 % / 0,9 kW
Zuluftventilator: (500 m3/h - 150 Pa)
Stufenlos regulierbarer EC-Ventilator (IE4) mit
rückwärts gekrümmten Schaufeln.
- Spannung: 230 V/ 50 Hz - Schutzklasse: IP 54
Nenn-Werte: - Stromaufnahme: 0,78 A -
Leistungsaufnahme: 170 W - Drehzahl: 4100 U/min
Werte bei 500 m3/h zu 150 Pa externer Pressung -
Stromaufnahme: 0,8 A - Leistung: 115 W - Drehzahl:
0U/min - SFP-Wert: 831 Ws/m3 - SFP-Klasse: SFP3
Schallleistung LwA
Frequenz Total 63 125 250 500 1k 2k 4k
Lufteintritt 65 48 49 56 63 50 53 49 Luftaustritt 67
39 45 44 67 47 43 32 Gehäuseabstr. 50 46 36 33 47 34
31 <25
Schalldruck LpA beider Ventilatoren in 3 m Entfernung
Frequenz Total 63 125 250 500 1k 2k 4k Gehäuseabstr.
30 25 <25 <25 27 <25 <25 <25
Elektrisches Nachheizregister:
Das Elektro-Nacheizregister wird bauseits in den
Lüftungskanal eingebaut und dient zur Erwärmung der
Zulufttemperatur.
Er hat ein Heizelement aus nicht rostendem Material
und wird durch 2 Schutzfühler gegen Überhitzung
geschützt. Das Gehäuse für den Stromanschluss mit den
Schalt- und Steuerelementen ist direkt am Lufterhitzer
angebracht. Zum Lieferumfang gehören Sicherungen
einschließlich Abschaltrelais.
Typ: EPO-V 200/2,0 Maximale Leistung: 2,0 kW Benötigte
Leistung: 0,5 kW Spannungsversorgung: 230 V Nennstrom:
9,1 A Eintrittsstutzen: Ø 200 mm Austrittstutzen: Ø
200 mm
Temperatur vor dem Erhitzer: 17 °C Temperatur nach dem
Erhitzer: 20 °C Druckverlust: 6 Pa
Komponenten in Luftrichtung - Abluft:
Abluftfilter:
Filtertyp: Coarse 90% (G4) Kassetten-filter Maße:
215x460x48 mm Anzahl: 1 Stück
Wärmerückgewinnung:
Der großflächige Gegenstromwärmetauscher-Platten-
Wärmetauscher aus Polystyrol (hPS), bietet einen hohen
Wärmerückgewinnungsgrad und ist in hohem Maße
korrosionsbeständig. Zudem ist er chemisch beständig
in belasteter Luft bei vielen Anwendungen,
unempfindlich gegen Verschmutzung und kann in einem
Temperaturbereich von -25 °C bis +80 °C eingesetzt
werden.
Winterbetrieb:
AUL-Eintritt: -10 °C / 90 % r.F. ZUL-Austritt: 17 °C /
12 % r.F. ABL-Eintritt: 20 °C / 40 % r.F. FOL-
Austritt: -1 °C / 100 % r.F. WRG: 89 % / 4,6 kW
Kondensat: 1,4 l/h
Sommerbetrieb: AUL-Eintritt: 32 °C / 40 % r.F. ZUL-
Austritt: 27 °C / 53 % r.F. ABL-Eintritt: 26 °C / 50 %
r.F. FOL-Austritt: 31 °C / 37 % r.F. WRG: 82 % / 0,9 kW
Abluftventilator: (500 m3/h - 150 Pa)
Stufenlos regulierbarer EC-Ventilator (IE4) mit
rückwärts gekrümmten Schaufeln.
- Spannung: 230 V/ 50 Hz - Schutzklasse: IP 54
Nenn-Werte: - Stromaufnahme: 0,78 A - Leistung: 170 W -
 Drehzahl: 4100 U/min
Werte bei 500 m3/h zu 150 Pa externer Pressung -
Stromaufnahme: 0,6 A - Leistung: 97 W - Drehzahl: 0
U/min - SFP-Wert: 701 Ws/m3 - SFP-Klasse: SFP2
Schallleistung LwA
Frequenz Total 63 125 250 500 1k 2k 4k Lufteintritt 53
38 40 47 51 44 40 <25 Luftaustritt 78 48 56 60 77 63
67 64
Schalldruck LpA beider Ventilatoren in 3 m Entfernung
Frequenz Total 63 125 250 500 1k 2k 4k Gehäuseabstr.
30 25 <25 <25 27 <25 <25 <25
Regelung: Digitale Regelung RD6
Digitale Steuerung RD6
Die intelligente RD6-Steuerung dient zur Regelung der
zentralen DUPLEX Lüftungsgeräte von AIRFLOW. Durch ein
modulares Hardwarekonzept und einer flexiblen
Softwarelogik bietet RD6 zahlreiche
Steuerungsmöglichkeiten, die passgenau auf die Nutzer
zugeschnitten werden können.
Die RD6-Regelung besteht immer aus einem
Hauptregelmodul sowie Auswahlmöglichkeiten aus einem
breiten Portfolio an Erweiterungsmodulen, je nach
Ausstattung und Zubehör der Lüftungsgeräte. Eine
moderne Benutzeroberfläche und profilorientierte
Struktur erlauben eine kinderleichte und
kundenintuitive Bedienung.
Steuerungsoptionen:
- Ein- und Ausschalten des Lüftungsgerätes
- getrennte und stufenlose Ansteuerung beider
Ventilatoren
- Kalenderfunktion mit programmierbaren Tages- und
Wochenprogrammen
- programmierbare Benutzerprofile
- Regelung wahlweise nach ZUL/ ABL/ RAUM
- Sommer- / Winterkompensation
- Freie Nachtauskühlung
-Filterüberwachung
-Reglung der modulierenden Bypassklappe
-Auswahl einer Bypassenteisung
-Reglung einer Umluftklappe
-Laufüberwachung der Ventilatoren
-Reglung der Verschlussklappen
-Digitaleingänge/Analogeingänge 0-10V
-Analogeingänge
-Programmierbare Ein- und Ausgänge
-automatische Erkennung von  Erweiterungsmodulen
-Fernkommunikation über RS485 und Ethernet
-Kommunikation über ModBus
-Kommunikation über BACnet und offene API-Schnittstelle
-externer Freigabekontakt (Ein/Aus)
-Sammelstörmeldung
-integrierter Datenlogger
Benutzeroberflächen WEB, Mobile, Bedienteil und Cloud
-integrierter Webserver und Cloud-Anbindung
-Fernwartungsmöglichkeit
RD6-Cloud
Webserver zur Steuerung und Überwachung des DUPLEX
Lüftungsgerätes per LAN/Internet. Dadurch ist ein
einfaches Auslesen der Betriebsdaten oder die
komfortable Bedienung aller Menüpunkte
(Wochenprogramm, Temperatur, Betriebsarten, etc.) über
PC, Laptop, Tablet oder Smartphone möglich.
Inklusive Zusätzlichem Schnittstellenwandler
Der zusätzliche Schnittstellenwandler erlaubt
wahlweise die Anbindung an einen BACnet®-Bus. Der
Wandler ist als Gateway konzipiert, der über einen
bauseitigen Verteiler (Switch) bis zu 17 Geräte
ansteuern kann.
Bedieneinheit:
Bei dem RD6-Touch, handelt es sich um ein
selbsterklärendes und benutzerfreundliches
Bedientableau mit einem sensitiven Vollfarb-
Touchscreen mit hoher Auflösung, einem integrierten
Temperatursensor sowie zur Aufputz-Montage in einem
schmalen 10mm Design.
Es dient zur Einstellung und Überwachung aller
Regelungsparameter, zur Anzeige aller Betriebszustände
sowie zur Fehlervisualisierung. Die Bedieneinheit
stellt eine komfortable und intuitive
Benutzeroberfläche dar. Es ermöglicht außerdem eine
erweiterte Benutzerverwaltung und Display-
Passwortsperre.
Die Kabelkommunikation mit dem Lüftungsgerät erfolgt
über RS485.
Die eingebauten Regelmodule sind in einem Schaltkasten
verdrahtet. Dieser ist innen im Gerät montiert.
Interne Sensoren:
Außenlufttemperatursensor: ANS T1
Zulufttemperatursensor: ANS TM1
Ablufttemperatursensor: ANS T2
Fortlufttemperatursensor: ANS TM2 Externe Sensoren:
Kanal-Temperatursensor: ANS 120
Bypassklappe: CM24-R,24V, Auf-Zu, 3-Punkt

Fabrikat: Airflow
Typ: DUPLEXhome PT 560.RD6

Das Gerät wird komplett betriebsfertig an die Wand
montiert.
Die Inbetriebnahme des Gerätes ist unter Sonstiges
separat mit dem Werkskundendienst und der
Gebäudeautomation ausgeschrieben.
Menge: 1,000 Stck

### Bereich 2 Lüftungskanäle und Zubehör

*Hinweis: Vortext Lüftungskanäle*
Vortext Lüftungskanäle

Lüftungskanäle und Formstücke nach DIN EN 1505 und DIN
EN 1507 mit eckgem Querschnitt aus senzimirverzinktem S
tahlblech in längsgefalzter Ausführung, Mindesblechstär
ke 0,80 mm, Druck-klasse 3 (+2000 Pa / -750 Pa), Luftdi
chtheits-klasse C nach DIN EN 1507, Leitbleche in Bögen
 und Übergangsbögen nach DIN EN 1505.

Kanäle mit einer Seitenlänge ab 400 mm sind mit
diagonalen Versteifungen zu versehen.
Kanäle mit einer Seitenlänge ab 1250 mm sind
mit zusätzlichen inneren Kanalversteifungen zu
versehen.
Kanalverbindung durch angeformte oder aufgesteckte Profilverbindungen mit 4-Locheck-
verschraubungen plus Kanalklammern.

Sämtlche Kanalaufhängungen und Befestigungsmaterialien sind Körperschallentkoppelt auszuführen.

Die Anforderung an die Sauberkeit von Kanalsystemen in Anlehnung an die DIN EN 12097 und
VDI 6022 ist gemäß DIN 18379 Nr. 4.1.6 als
Nebenleistung wie folgt zu erfüllen:
Rohre und Formteile sind beim Transport und der Lagerun
g auf der Baustelle und während der Arbeiten vor Versch
mutzung zu schützen. Sämtliche Kanalöffnungen sind bis
zur Inbe-triebnahme zu verschließen.

Vorstehende Lüftungskanäle einschließlich aller
erforderlichen Verbindungs-, Befestigungs-,
Dichtungs-, Übergangs- und Kleinmaterialien
liefern und fachgerecht montieren.

Die Lüftungskanäle sind von innen Abwaschbar und in Aus
führung für Küchenabluft auszuführen.
Die Dichtungen sind luft und fettdicht ausfzuführen.

**2.1 Luftkanal mit eckigem Querschnitt**
Luftkanal mit eckigem Querschnitt
größte Kantenlänge 150 bis 600 mm
Menge: 25,000 m2

**2.2 Luftkanal - Formteile**
Luftkanal - Formteile für Bogen, Paß-, Übergangs-, Red-
 und Abzweigstücke größte Kantenlänge 150 bis 600 mm
Menge: 15,000 m2

**2.3 Revisionsöffnung 40 x 20 cm**
Revisionsöffnung in Lüftungskanal erstellen. Die
Öffnung ist mit einem luft- und fettdichtem Deckel zu
versehen.
Größe : ca. 40 x 20cm
Menge: 2,000 Stck

*Hinweis: Vortext Wickelfalzrohr verzinkt*
Vortext Wickelfalzrohr verzinkt

Luftleitungen (Wickelfalzrohr) und Formteile
mit rundem Querschnitt nach DIN EN 1506 und DIN
EN 12237, aus verzinktem Stahlblech
Mindesblechstärke DN 100 bis 300 = 0,5 mm
  DN 315 bis 630 = 0,6 mm
  größer DN 630  = 0,8 mm
Druckklasse 3 (+2000 Pa / -750 Pa)
Luftdichtheitsklasse C nach DIN EN 12237
in Verbindung mit Formteilen mit Lippendichtung

Alle Rohrverbindungen sind mit Steck-/Muffen-
verbindern und Schrumpfmuffen auszuführen.
Es sind alle erforderlichen Dichtungs-, Befestigungs- und Kleinmaterialen einzukalkulieren
und werden nicht gesondert vergütet.

Sämtlche Kanalaufhängungen und Befestigungsmaterialien sind Körperschallentkoppelt auszuführen.

Die Anforderung an die Sauberkeit von Kanalsystemen in Anlehnung an die DIN EN 12097 und
VDI 6022 ist gemäß DIN 18379 Nr. 4.1.6 als
Nebenleistung wie folgt zu erfüllen:
Rohre und Formteile sind beim Transport und der
Lagerung auf der Baustelle und während der
Arbeiten vor Verschmutzung zu schützen. Sämtliche
Kanalöffnungen sind bis zur Inbetriebnahme zu
verschließen.

**2.4 Wickelfalzrohr DN 500**
Menge: 15,000 lfdm

**2.5 Wickelfalzrohr DN 315**
Menge: 10,000 lfdm

**2.6 Wickelfalzrohr DN 250**
Menge: 10,000 lfdm

**2.7 Wickelfalzrohr DN 200**
Menge: 40,000 lfdm

**2.8 Wickelfalzrohr DN 160**
Menge: 5,000 lfdm

**2.9 Wickelfalzrohr DN 100**
Menge: 20,000 lfdm

*Hinweis: Wickelfalzrohr-Formteile mit Lippendichtung als*
Wickelfalzrohr-Formteile mit Lippendichtung als
Zulage zum Lüftungsrohr. Alle nicht gesondert
ausgeschriebenen Formstücke sind in den Einheitspreis einzukalkulieren und werden nicht
gesondert vergütet.

**2.10 Wickelfalzrohr - Bogen DN 500, aller Winkelgrade**
Menge: 10,000 Stck

**2.11 Wickelfalzrohr - Bogen DN 315, aller Winkelgrade**
Wickelfalzrohr - Bogen DN 315, aller Winkelgrade kurze
Bauform
Menge: 1,000 Stck

**2.12 Wickelfalzrohr - Bogen DN 250, aller Winkelgrade**
Menge: 2,000 Stck

**2.13 Wickelfalzrohr - Bogen DN 200, aller Winkelgrade**
Menge: 34,000 Stck

**2.14 Wickelfalzrohr - Bogen DN 160, aller Winkelgrade**
Menge: 2,000 Stck

**2.15 Wickelfalzrohr - Bogen DN 100, aller Winkelgrade**
Menge: 20,000 Stck

**2.16 WFR-Abzweig-Stück DN 500**
Wickelfalzrohr-Abzweig-Stück DN 500
Menge: 1,000 Stck

**2.17 WFR-Abzweig-Stück DN 315**
Wickelfalzrohr-Abzweig-Stück DN 315
Menge: 2,000 Stck

**2.18 WFR-Abzweig-Stück DN 250**
Wickelfalzrohr-Abzweig-Stück DN 250
Menge: 2,000 Stck

**2.19 WFR-Abzweig-Stück DN 200**
Wickelfalzrohr-Abzweig-Stück DN 200
Menge: 6,000 Stck

**2.20 WFR-Abzweig-Stück DN 160**
Wickelfalzrohr-Abzweig-Stück DN 160
Menge: 2,000 Stck

**2.21 WFR-Red-Stück DN 500**
Wickelfalzrohr-Red-Stück DN 500
Menge: 1,000 Stck

**2.22 WFR-Red-Stück DN 315**
Wickelfalzrohr-Red-Stück DN 315
Menge: 1,000 Stck

**2.23 WFR-Red-Stück DN 250**
Wickelfalzrohr-Red-Stück DN 250
Menge: 2,000 Stck

**2.24 WFR-Red-Stück DN 200**
Wickelfalzrohr-Red-Stück DN 200
Menge: 2,000 Stck

**2.25 WFR-Red-Stück DN 160**
Wickelfalzrohr-Red-Stück DN 160
Menge: 2,000 Stck

**2.26 WFR-End-Deckel DN 100**
Wickelfalzrohr-End-Deckel DN 100
Menge: 6,000 Stck

**2.27 WFR-Bundkragen DN 500**
Wickelfalzrohr-Bundkragen DN 500
Menge: 4,000 Stck

**2.28 WFR-Bundkragen DN 315**
Wickelfalzrohr-Bundkragen DN 315
Menge: 10,000 Stck

**2.29 WFR-Bundkragen DN 250**
Wickelfalzrohr-Bundkragen DN 250
Menge: 2,000 Stck

**2.30 WFR-Bundkragen DN 200**
Wickelfalzrohr-Bundkragen DN 200
Menge: 16,000 Stck

**2.31 WFR-Bundkragen DN 160**
Wickelfalzrohr-Bundkragen DN 160
Menge: 4,000 Stck

**2.32 WFR-Bundkragen DN 100**
Wickelfalzrohr-Bundkragen DN 100
Menge: 2,000 Stck

**2.33 WFR-RÖ DN 500**
Wickelfalzrohr-Revisionsöffnung mit Deckel
DN 500
Menge: 2,000 Stck

*Hinweis: Vortext Tellerventil Zu-/Abluft*
Vortext Tellerventil Zu-/Abluft

Lüftungsventile für Zu- und Abluft
Die Lüftungsventile bestehen aus dem Ventilring
mit Randabdichtung und dem Ventilteller.
Die Volumenstromeinstellung erfolgt durch Verdrehen des Ventiltellers, wobei entsprechend der Größe
die Spaltbreite - gesichert durch eine Gegenmutter - be
stimmt werden kann.
Material:
- Frontblende aus Stahlblech mit einer
  elektrostatischen Pulverbeschichtung
- Gewindespindel und Mutter aus verzinktem
  Stahl
- Einbaurahmen aus verzinktem Stahlblech
liefern und betriebsfertig montieren.

**2.34 Tellerventil Zuluft DN 100**
Menge: 5,000 Stck

**2.35 Tellerventil Abluft DN 100**
Menge: 4,000 Stck

*Hinweis: Flexible Rohre aus Aluminium, gefertigt nach DIN EN 131*
Flexible Rohre aus Aluminium, gefertigt nach DIN EN 131
80.
Temperaturbeständig bis 200 °C, nichtbrennbar
gem. DIN 4102 Kl.A1
Alle Rohrverbindungen sind mit Steck-/Muffen-
verbindern und Schrumpfmuffen auszuführen.
Es sind alle erforderlichen Dichtungs-, Befestigungs- und Kleinmaterialen einzukalkulieren
und werden nicht gesondert vergütet.

Sämtlche Kanalaufhängungen und Befestigungsmaterialien sind Körperschallentkoppelt auszuführen.

**2.36 Flexrohr DN 100**
Menge: 10,000 lfdm

**2.37 Wetterschutzgitter 400x345 mm**
Wetterschutzgitter
Außenluftansaug- bzw. Abluftgitter mit feststehenden,
regenabweisenden
Lamellen und hintergebautem Maschendrahtgitter
zum Einbau in die Holzfassade

- Rahmen und Lamellen aus verzinktem Stahlblech, mit
Maschendrahtgitter
aus verzinktem Stahl.

Größe  : 400 x 345 mm BxH
Luftmenge : 100 m3/h bis 400 m3/h
Farbe  : Farbton nach RAL,
vorläufige Bemusterung RAL 7048 Perlmausgrau
vor Bestellung ist der RAL-Farbton mit dem Bauherrn
abzustimmen.
Gitter liefern und betriebsfertig montieren.
Menge: 12,000 Stck

**2.38 Wetterschutzgitter 800x345 mm**
Wetterschutzgitter
Außenluftansaug- bzw. Abluftgitter mit feststehenden,
regenabweisenden
Lamellen und hintergebautem Maschendrahtgitter
zum Einbau in die Holzfassade

- Rahmen und Lamellen aus verzinktem Stahlblech, mit
Maschendrahtgitter
aus verzinktem Stahl.

Größe  : 800 x 345 mm BxH
Luftmenge : 650 m3/h bis 1000 m3/h
Farbe  : Farbton nach RAL,
vorläufige Bemusterung RAL 7048 Perlmausgrau
vor Bestellung ist der RAL-Farbton mit dem Bauherrn
abzustimmen.
Gitter liefern und betriebsfertig montieren.
Menge: 10,000 Stck

**2.39 Wetterschutzgitter 600x1005 mm**
Wetterschutzgitter
Außenluftansaug- bzw. Abluftgitter mit feststehenden,
regenabweisenden
Lamellen und hintergebautem Maschendrahtgitter
zum Einbau in die Holzfassade

- Rahmen und Lamellen aus verzinktem Stahlblech, mit
Maschendrahtgitter
aus verzinktem Stahl.

Größe  : 600 x 1005 mm BxH
Luftmenge : 650 m3/h bis 1000 m3/h
Farbe  : Farbton nach RAL,
vorläufige Bemusterung RAL 7048 Perlmausgrau
vor Bestellung ist der RAL-Farbton mit dem Bauherrn
abzustimmen.
Gitter liefern und betriebsfertig montieren.
Menge: 2,000 Stck

**2.40 Geräteanschlussstutzen**
Geräteanschlussstutzen aus verz. Blechkanal ca.
400x300x400 mm (BxHxL)
Im Stutzen ist ein Ausschnitt für einen Bundkragen
DN160 zu erstellen. Die Stutzen sind hinter die
Wetterschutzgitter genau auf Maß zu setzen und mit 19
mm Isolierung zu versehen. Stutzen sind für die 150
m3/h-Geräte.
Menge: 4,000 Stck

**2.41 Geräteanschlussstutzen**
Geräteanschlussstutzen aus verz. Blechkanal ca.
400x300x400 mm (BxHxL)
Im Stutzen ist ein Ausschnitt für einen Bundkragen
DN200 zu erstellen. Die Stutzen sind hinter die
Wetterschutzgitter genau auf Maß zu setzen und mit 19
mm Isolierung zu versehen. Stutzen sind für das 500
m3/h-Wand-Gerät.
Menge: 4,000 Stck

**2.42 Geräteanschlussstutzen**
Geräteanschlussstutzen aus verz. Blechkanal ca.
600x1000x500 mm (BxHxL)
Im Stutzen ist ein Ausschnitt für einen Bundkragen
DN500 zu erstellen. Die Stutzen sind hinter die
Wetterschutzgitter genau auf Maß zu setzen und mit 19
mm Isolierung zu versehen. Stutzen sind für das
Küchenlüftungs-Gerät.
Menge: 2,000 Stck

**2.43 Geräteanschlussstutzen**
Geräteanschlussstutzen aus verz. Blechkanal als Knie
ca. 400 x 300 Ausgang/450 Eingang x 580 mm (BxHxL)
Im Stutzen ist ein Ausschnitt für einen Bundkragen
DN200 zu erstellen. Die Stutzen sind hinter die
Wetterschutzgitter genau auf Maß zu setzen und mit 19
mm Isolierung zu versehen. Stutzen sind für die 500
m3/h-Geräte.
Menge: 4,000 Stck

**2.44 Geräteanschlussstutzen**
Geräteanschlussstutzen aus verz. Blechkanal als Knie
ca. 800 x 300 Ausgang/450 Eingang x 580 mm (BxHxL)
Im Stutzen ist ein Ausschnitt für einen Bundkragen
DN315 zu erstellen. Die Stutzen sind hinter die
Wetterschutzgitter genau auf Maß zu setzen und mit 19
mm Isolierung zu versehen. Stutzen sind für die 800
und 1000 m3/h-Geräte.
Menge: 10,000 Stck

**2.45 Schalldämpfer für Rundrohreinbau DN200 900 mm**
Rohr-Schalldämpfer mit 50 mm Isolierung.
Dämpfungsmaterial Rockwool, abgedeckt mit
Polyestervlies und Streckmetall.
Akustische Werte gemäß ISO 7235, einschließlich aller
Dichtungen, Verbindungen und Befestigungen.

Luftdurchsatz :  ca.  500 m3/h
Länge  :  900 mm
Durchmesser  :  200 mm
Dämmung  :  50 mm
Dämpfung bei 250 Hz:  11 dB
Größe  : DN200

liefern und betriebsfertig montieren.
Menge: 4,000 Stck

**2.46 Schalldämpfer für Rundrohreinbau DN500 900 mm**
Starrer Schalldämpfer mit 100mm Schalldämmung und
eingesetzter Kulisse in strömungsoptimierter Bauform.
Außenrohr als verzinktes Spiralfalzrohr, Innenrohr und
Kulisse aus verzinktem, perforiertem Blech mit
zwischenliegender Steinwollepackung, mit abriebfester
Abdeckung zum Luftstrom. Lieferbar ab NW 315,
Anschlußstutzen ab NW 400 werden lose als Nippel
mitgeliefert.
Ausführung nach DIN EN 12237 und DIN EN 1506 in
Dichtheitsklasse D bzw. ATC2 gemäß DIN EN 16798-3,
unabhängig durch Eurovent zertifiziert.
Steckverbindungen mit werksseitig fest montierter
Doppellippendichtung Lindab SAFE aus
alterungsbeständigem EPDM-Gummi, temperaturbeständig
von -30 bis +100° C.
Nennweiten 500 mit selbstsicherndem Stecksystem
(Click) zur weitestgehend schraubenlosen Verbindung.
Material: verzinktes Stahlblech.

Luftdurchsatz :  ca. 2400 m3/h
Länge  :  900 mm
Durchmesser innen :  500 mm
Durchmesser außen :  725 mm
Dämpfung bei 250 Hz:  12 dB
Größe  : DN500

inkl. je 2 Nippel NPU liefern und betriebsfertig
montieren.
Menge: 4,000 Stck

**2.47 Zu- und Abluft Dralldurchlass**
Zu- und Abluft Dralldurchlass

Der Dralldurchlass besteht aus verzinktem Stahlblech.
Die Konstruktion des Dralldurchlass mit Drallerzeugung
im Anschlusskasten sorgt für einen Coanda-Effekt
(Deckenhaftung des Luftstromes) und einen rotierenden
Luftstrahl. Dieser rotierende Luftstrahl sorgt für
eine hervorragende Vermischung mit der Raumluft und
für homogene Klimabedingungen im Aufenthaltsbereich.
Der öffenbare zentrale Teller mit glatter Oberfläche
gewährleistet eine einfache Reinigung gemäß VDI 6022.
Ideal für Bereiche mit variablem Luftvolumenstrom und
für Lufttemperierung (Heizung und Kühlung) mit großem
Luftwechsel für Räume, bei denen große
Temperaturunterschiede in niedrigen Räumen
erforderlich sind.

Die Befestigung des Anschlusskastens erfolgt mithilfe
von 3 Aufhängungslaschen. Die Ausführung für
Rasterdecken wird fertig montiert geliefert. Bei der
Ausführung für Gipskartondecken bzw. Sichtmontage wird
der Durchlass und der Anschlusskasten vormontiert
geliefert und kann durch Lösen von 3 seitlichen
Schrauben demontiert werden. Die Befestigung des
Durchlasses am Anschlusskasten erfolgt mithilfe einer
Mittelschraube.

Technische Beschreibung:
- Ausführung für Zuluft und Abluft
- Luftleistungsbereich: 150 - 650 m³/h
- quadratischer Design-Dralldurchlass für
  Rasterdecken, 600 x 600 mm bzw. 625 x 625 mm
- runder Design-Dralldurchlass für
  Gipskartondecken oder Sichtmontage
- Anschlussstutzen in Ø200 mm mit
  Lippendichtung
- Höhe des Anschlusskastens: 298 mm
- Dichtheitsklasse C
- VDI 6022 zertifiziert
- Standardausführung in RAL 9010 matt

Rasterdecke 600 x 600 mm,
Zuluft / Abluft,
Farbe: RAL 9010

liefern und betriebsfertig auf Abhangdeckenhöhe
(Rasterdecke 600x600mm) montieren.
Menge: 12,000 Stck

*Hinweis: ··Kulissenschalldämpfer zur Reduzierung von Ventilator-*
··Kulissenschalldämpfer zur Reduzierung von Ventilator-
 und Strömungsgeräuschen in raumlufttechnischen Anlagen
. Dämpfungswirkung durch Absorption und Resonanz. Energ
iesparende sowie hygienisch getestete und zertifizierte
 Ausführung. Kulissenschalldämpfer bestehend aus einem
Luftkanal mit Luftleitungsanschlüssen und integrierten
Kulissen Serie MK oder als Kulisseneinbausatz. Die Scha
lldämpferkulissen verfügen über einen strömungsgünstig
profilierten Kulissenrahmen (Radius 20 mm), Absorptions
material und Kammerblechen. Der Kulissenrahmen reduzier
t Druckverluste und führt zu einem geringeren Strömungs
geräusch. Die Profilierung sowie die umgefalzten Rahmen
enden tragen zur Steifigkeit der Kulisse bei. Einfügung
sdämpfung und Schallleistungspegel des Strömungsgeräusc
hes gemessen nach EN ISO 7235. Für Anforderungen in exp
losionsgefährdeten Bereichen (ATEX), Zone 1, 2, 21 und
22 (außerhalb) gemäß Richtlinie 1999/92/EG. Luftkanal e
ntspricht nach DIN EN 15727 der Luftdichtheitsklasse C
und Druckklasse 2.

BESONDERE MERKMALE

-  Erhöhte Einfügungsdämpfung im Bereich der
  kritischen Ventilatorgeräusche durch
  Kammerbleche
-  Ausführung in Luftdichtheitsklasse C und  Druck
klasse 2 gemäß DIN EN 15727
-  Energieeinsparung durch strömungsgünstig  profi
lierten Kulissenrahmen
  Bis 30 % niedrigere Druckdifferenzen
-  Hygienisch getestet und konform nach VDI  6022
-  Große Abmessungen möglich, durch geteilte  Ausfü
hrung

MATERIALIEN UND OBERFLÄCHEN
-  Luftkanal, Luftleitungsprofil  aus
  verzinktem Stahlblech 1.0917
-  Winkelrahmen aus verzinktem L-Stahl
  S235JRC2
-  Kulissenrahmen, Mittelsteg und
  Kammerbleche aus verzinktem Stahlblech
  1.0917
-  Streckmetallabdeckung aus verzinktem Stahl
  1.0917
-  Lochblechabdeckung aus Edelstahl 1.4301

ABSORPTIONSMATERIAL MINERALWOLLE

-  Nach EN 13501, Baustoffklasse A1, nicht
  brennbar
-  RAL-Gütezeichen RAL-GZ 388
-  Gesundheitlich unbedenklich durch hohe
  Biolöslichkeit, nach TRGS 905 und EU-
  Richtlinie 97/69/EG
-  Durch aufkaschiertes Glasseidengewebe vor
  Abrieb durch strömende Luft bis maximal 20
  m/s geschützt
 -  Inert gegenüber Pilz- und
  Bakterienwachstum gemäß DIN EN 846

**2.48 Kulissenschalldämpfer 600x500x1000**
··Kulissenschalldämpfer 600x500x1000
wie vor beschrieben.

Techn. Daten:

Breite:  600 mm
Höhe:  500 mm
Länge:  1000 mm
Kulissendicke:  200 mm
Kulissenanzahl:  mind. 2
Anschlußrahmen: Luftkanalprofil
Kulissenoberfläche: Glasgewebe

V:  2400 m³/h
DE bei 250 Hz:  mind. 12 db

für die Küchenabluft geeigneter Schalldämpfer
liefern und betriebsfertig montieren.
Menge: 1,000 Stck

**2.49 Luftgitter für Einbau in Wandausschnitt**
Luftgitter als Überströmgitter für Einbau in Wand-
oder Gipskartonausschnitt bestehend aus Frontrahmen
mit sichtbarer Schraubmontage,
Farbe RAL 9010 weiß

Größe  : 600 x 300 mm
Luftmenge  : 900 m3/h
Einbauort  : Raum Spülen

zum Einbau in Wand- oder Gipskartonausschnitt inkl.
erforderlichem Einbaumaterial.
Menge: 1,000 Stck

**2.50 Lüftungsgerät Abluft 60 m3/h**
Bauaufsichtlich zugelassenes 1-stufiges-Unterputz-
Lüftungsgerät für den Wand- oder Deckeneinbau. Einbau
im Schutzbereich I nach DIN VDE 0100-701 zulässig.
Bestehend aus einem Kunststoffkasten mit seitlichem
Ausblasstutzen NW 80 mm und einer
körperschallabsorbierenden Gebläseeinheit
(energiesparender Kondensatormotor) inkl. Filter und
weißer Abdeckplatte. Der Filter (Filterklasse G3) an
der Gebläseeinheit ist ohne Werkzeug leicht wechselbar.
Die Elektroverbindung zum Leistungsteil /
Motorsteuerung erfolgt bei der Gebläsemontage.

Spannung  : 230 VAC/50 Hz
Nennleistung  : ca. 11 W
Nennstrom, max.  : ca. 0,075 A
Eigengeräusch LA  : ca. 33 dB(A)
Schallleistung LWA: ca. 37 dB(A)
Druckdifferenz (Wand-/Deckeneinbau) : ca. 99/142 Pa
Planmäßiger Volumenstrom : ca. 60 m³/h
Kastenabmaße (HxBxT)  : ca. 242x242x100 mm

Einbauort : WC D und WC H im OG

inkl. elektrischen und lüftungsseittigem Anschluss
liefern und betriebsfertig montieren.
Menge: 2,000 Stck

**2.51 Lüftungsgerät Abluft 100 m3/h**
Bauaufsichtlich zugelassenes 1-stufiges-Unterputz-
Lüftungsgerät für den Wand- oder Deckeneinbau. Einbau
im Schutzbereich I nach DIN VDE 0100-701 zulässig.
Bestehend aus einem Kunststoffkasten
mit seitlichem Ausblasstutzen NW 80 mm und einer
körperschallabsorbierenden Gebläseeinheit
(energiesparender Kondensatormotor) inkl. Filter und
weißer Abdeckplatte. Der Filter (Filterklasse G3) an
der Gebläseeinheit ist ohne Werkzeug leicht wechselbar.
Die Elektroverbindung zum Leistungsteil /
Motorsteuerung erfolgt bei der Gebläsemontage.

Spannung  : 230 VAC/50 Hz
Nennleistung  : ca. 23 W
Nennstrom, max.  : ca. 0,11 A
Eigengeräusch LA  : ca. 39 dB(A)
Schallleistung LWA: ca. 43 dB(A)
Druckdifferenz (Wand-/Deckeneinbau) : ca. 56 Pa
Planmäßiger Volumenstrom : ca. 100 m³/h
Kastenabmaße (HxBxT)  : ca. 242x242x100 mm

Einbauort : WC Personal EG

inkl. elektrischen und lüftungsseittigem Anschluss
liefern und betriebsfertig montieren.
Menge: 1,000 Stck

**2.52 Montagevorrichtung**
Montagevorrichtung für alle vorbeschriebene
Lüftungsgeräte für den Einbau von Lüfterkasten in
Schächten und zur Deckenmontage.
Zum Lieferumfang gehört ein Schaumstoff-streifen und
Befestigungsmaterialien. Die Montagevorrichtung ist
komplett zu liefern und betriebsfertig zu montieren.
Menge: 3,000 Stck

**2.53 Anschluss-Set Nebenraum**
Anschluss-Set ohne Brandschutzanforderung zur
Herstellung eines Nebenraumanschlusses mit Filter
(Filterklasse ISO Coarse >45%). Geeignet für
Einbaukasten. Das Set besteht aus je einem
Luftdurchlassventil, Ansaugstutzen, einer Bodenplatte
mit Stutzen NW80, sowie Regulierplatte.

Anschlussstutzen: NW80
Abmaße (Nebenraumanschluss): 170x170x52 mm (LxBxH)

Einbauort : Pumi OG

liefern und betriebsfertig montieren.
Menge: 1,000 Stck

**2.54 Fließ- und Luftrichtungspfeile**
Fließ- und Luftrichtungspfeile mit Beschriftung
für Heizung-, Sanitär-, Lüftung-, Klima- und
Kältetechnik gemäß DIN 2403, zur Kennzeichnung
von Rorleitungen und Kanäle nach dem Durchflußstoff, aus selbstklebender Weich-PVC-Folie mit
permanent haftendem Klebstoff
Größe ca. 210 x 50 mm
mit folgender Farbkennzeichnung und
Beschriftung:

Farbe  : grün/weiß,  Außenluft
Farbe  : gelb/schwarz,  Fortluft
Farbe  : gelb/schwarz,  Abluft
Farbe  : rot/weiß,  Zuluft

liefern und aufkleben.
Menge: 20,000 Stck

**2.55 verz. Profilstahl in handelsüblicher Qualität**
Verz. Profilstahl in handelsüblicher Qualität zur
Herstellung von Stützkonstruktionen für die
Befestigung der Rohrleitungen an der Wand,
bestehend aus Schlitz-/Ankerschienen,
Fertigkonsolen, Gewindestangen etc. einschl.
allem Systemgebundenem Zubehör wie Laschen,
Kopfplatten, Winkel u.ä. sowie Befestigungsmaterial mit bauaufsichtlich zugelassenen Dübeln.
Befestigungspunkte an Stahlstützen, an der Wand
oder an der Decke.
Abrechnung mit den Einheitsgewichten der
zutreffenden DIN-Normen oder nach dem
Herstellerangeben.
Menge: 100,000 kg

**2.56 Kondensatleitungen aus PVC 7/8 mm für die**
Kondensatleitungen aus PVC 7/8 mm für die
3 Lüftungsgeräte zur zur Verlegung in Cliphalbschalen
liefern und betriebsfertig montieren.
Menge: 100,000 lfdm

**2.57 Cliphalbschale für Rohr bis 16/17 mm und Kondensatleitungen aus PVC 7/ 8 mm**
Cliphalbschale für Rohr bis 16/17 mm und
Kondensatleitungen aus PVC 7/8 mm
zur Unterstützung bzw. Halterung frei
verlegter Rohre.
Die Cliphalbschalen dienen als Auflage für die
verlegten PVC-Kondensatschläuche.
Die Clip-Schalen sind mit entsprechenden Rohrschellen
an der Wand oder Decke zu befestigen.
Werkstoff: Stahl, verzinkt
liefern und betriebsfertig montieren.
Menge: 100,000 lfdm

**2.58 Brandschutzklappe für Abluft aus gewerblichen Küchen**
··Brandschutzklappen für Abluft aus gewerblichen
Küchen, mit Einbaurahmen ER7 zum Einbau in leichte
Trennwände
Brandschutzklappen mit 90 Minuten
Feuerwiderstandsdauer für Abluft aus gewerblichen
Küchen. Feuerwiderstandsklasse EI 90 (ve - ho, i <->
o) S. Luftdichtes Gehäuse, Leckageklasse ATC 4 nach EN
1751, aus verzinktem Stahl einteilig umlaufend
gekantet und druckgefügt, angeschrägte Innensicke für
den Absperrklappenblattfreilauf, Außensicken zur
Gewährleistung umfassender Stabilität und mit
Anschlussflanschen. Gehäuse mit Pulverbeschichtung aus
Epoxidharz. Absperrklappenblatt aus Kalziumsilikat,
mit eingefalzten, verschleißfesten Elastomer-
Lippendichtungen an einem Mantel aus rostfreiem
Edelstahl. Im Gehäusewandungsbereich liegende, voll
gekapselte, wartungsfreie Antriebsmechanik mit
selbstverriegelnder Kurbelschleife für bruchsichere
Drehmomentübertragungen. Abgedichtete Antriebsachsen
aus rostfreiem Edelstahl, Lager aus Rotmetall.
Geeignet zum Einbau in Metallständerwänden mit
Einbaurahmen ER7. Zum Anschluss an Lüftungsleitungen
aus Stahlblech. Öffnen der Brandschutzklappe über
thermisch-elektrisch auslösende Antriebseinheit mit
elektromagnetischer Kupplung und mit einer
elektrischen Steuereinheit.

elektrische Steuereinheit:
Standard:
elektrische Steuereinheit
Ausführungsart:
zum motorischen Öffnen der Brandschutzklappe

Nachweis zur Erfüllung der Hygiene-Anforderungen, der
erforderlichen Widerstandsfähigkeit aller Baustoffe
gegen Mikroorganismen (Pilze, Bakterien) und der
Desinfektionsmittelbeständigkeit.

Mit Umwelt-Produktdeklaration nach ISO 14025 und EN
15804.

2 Elastische Stutzen für Brandschutzklappen in
gewerblichen Küchen. 100 mm Dehnungsaufnahme und aus
brennbaren Baustoffen, mindestens Baustoffklasse B2
DIN 4102. Anschlussrahmen verzinkt.

Techn. Daten:

Breite:  600 mm
Höhe:  275 mm
Länge:  500 mm
Volumenstrom:  2400 m³/h

inkl. Einbaurahmen und deutscher Zulassung
Z 41.3 - 670

liefern und betriebsfertig nach Montagevorschrift und
Zulassung montieren.
Menge: 1,000 Stck

**2.59 Brandschutzklappe für Zuluft**
··FK90 Brandschutzklappe, Baureihe FK92 mit
Einbaurahmen ER1 zum Einbau in Metallständerwänden und
Schachtwänden mit und ohne Metallständer
Wartungsfreie Brandschutzklappen nach EN 15650 mit
Leistungserklärung und CE-Kennzeichnung, bis zu 120
Minuten Feuerwiderstandsdauer und den
Feuerwiderstandsklassen EI30/60/90/120 S C 10000.
Wartungsfrei: Durch vollständige Kapselung von
Antriebseinheit, Auslöseeinrichtung und Auslöseelement
ist kein funktionserhaltendes Reinigen sowie
wiederkehrendes Schmieren und Justieren notwendig.
Einfache Funktionsprüfung (Öffnen und Schließen) über
äußere Bedienung und Stellungsanzeige. Luftdichtes
Gehäuse, Dichtheitsklasse ATC 3 gemäß DIN?EN?1751, aus
verzinktem Stahl einteilig umlaufend gekantet und
druckgefügt, angeschrägte Innensicke für den
Absperrklappenblattfreilauf, Außensicken zur
Gewährleistung umfassender Stabilität und mit
Anschlussflanschen. Austauschbares Absperrklappenblatt
aus abriebfestem Kalziumsilikat, mit eingefalzten,
verschleißfesten Elastomer-Lippendichtungen an einem
Profilrahmen.Vollständig gekapseltes, wartungsfreies
Kurbelschleifengetriebe im Gehäusewandbereich als
selbstverriegelnde Antriebsmechanik für bruchsichere
Drehmomentübertragungen. Abgedichtete Antriebsachsen
aus rostfreiem Edelstahl, Lager aus Rotmetall.
Geeignet zum Einbau ohne Mindestabstand und mit
liegenden oder stehenden Absperrklappenblattachsen in
Metallständerwänden und Schachtwänden mit und ohne
Metallständer mit Einbaurahmen ER1 zum vereinfachten
Trockeneinbau. Direkter Anschluss an Lüftungsleitungen
aus nichtbrennbaren oder brennbaren Baustoffen oder
mit Schutzgitter.
Gekapselte, wartungsfreie thermische Auslösung.

Auslösetemperatur:
Standard:
70°C

Gehäuse-/Klappenblattausführung:
Standard:
Gehäuse und Klappenblatt-Profilrahmen aus verzinktem
Stahl

Endschalter und Antriebe:
Standard:
Thermisch-mechanische Auslöseeinrichtung, manuelle
Einhandbedienung

Zubehör:
mit einem elektrischen Endlagenschalter zur
Signalisierung der Klappenblattstellung ZU oder AUF

mit elektrischem Antrieb 230 V AC zur Fernbedienung
und Funktionskontrolle

Geprüft nach EN 15650, Anhang B, mit 20%-iger
Salzlösung zum Nachweis dauerhafter Funktion unter
hoher Korrosionsbeanspruchung.
Nachweis zur Erfüllung der Hygiene-Anforderungen gemäß
VDI 6022-1, VDI 3803-1, DIN 1946-4, der erforderlichen
Widerstandsfähigkeit aller Baustoffe gegen
Mikroorganismen (Pilze, Bakterien) und der
Desinfektionsmittelbeständigkeit.
Mit Umwelt-Produktdeklaration nach ISO 14025 und EN
15804.

Baulänge: 500 mm

FK90-Verbindungslaschen zum Zusammenbau von zwei FK90
Brandschutzklappen. Packeinheit mit 4 Stück,
einschließlich Schrauben.
inkl. 2 elastische Stutzen

Techn. Daten:

Breite:  600 mm
Höhe:  275 mm
Länge:  500 mm
Volumenstrom:  2400 m³/h

inkl. Einbaurahmen, Klappe mit Leistungserklärung

liefern und betriebsfertig nach Montageinleitung und
Leistungserklärung montieren.
Menge: 1,000 Stck

### Bereich 3 Wärmedämmung und Zubehör

**3.1 Dämmung 32mm für geraden Lüftungskanal**
Dämmung für geraden Lüftungskanal mit antibakteriellen
Zusatzstoffen an eckigen Luftkanälen mit flexiblem
Schaumstoff auf Basis synthetischen Kautschuks mit
geschlossenzelliger Materialstruktur.
Dämmung ohne halogenierte Treibmittel aufgeschäumt und
erfüllt damit die Anforderungen an das nachhaltige
Bauen

Für öffentliche Gebäude geeignete Isolierung

Aufbringung mittels passendem Kleber: Standardkleber,
um einen optimalen Systemverbund mit Dämmung zu
erreichen und um Tauwasser an Befestigungspunkten im
Kälte- und Klimabereich zu vermeiden, sind die
entsprechenden Flächenträger vom Rohrleitungsbauer zu
verwenden. Einteilig, thermisch entkoppelt, mit 2 PET-
Segmenten und selbstklebendem Verschluss. Alle
Abmessungen sind auf die Schläuche/Platten des
Hersteller- Lieferprogramms abgestimmt.
Dämmung Außenluft

Farbe: Schwarz
Format der Platten: 2,0 x 0,5 m

Wärmeleitfähigkeit bei 0°C Mitteltemperatur (DIN EN
12667): ? 0 °C = 0,033 W/(m·K)

Wasserdampf-Diffusionswiderstand (EN 13469): µ = 10.000

Baustoffklasse: schwerentflammbar, B-s2,d0

Anwendungsbereich:
obere Anwendungsgrenztemperatur: bis +85° C
untere Anwendungsgrenztemperatur: -50°C

Verarbeitung
Die Platten sind vollflächig aufzukleben und alle
Nähte mit Kleber fachgerecht zu verschließen. Weitere
Verarbeitung srichtlinien sind der Montageanleitung zu
entnehmen.

Kältedämmung an Rohrleitungen und
verfahrenstechnischen Anlagen zur
Tauwasserverhinderung & Energieeinsparung

Dämmstärke : 32 mm

Dämmung wie beschrieben, liefern und nach
Herstellervorschrift anbringen.
Die Lüftungskanalflansche sind mit einer Aufdopplung
der Isolierung zu versehen. Diese Leistung ist in die
Einheitspreise der Isolierung einzukalkulieren.
Menge: 25,000 m2

**3.2 Dämmung 32mm für Lüftungskanal-Formteile**
Dämmung für Lüftungskanal-Formteile mit
antibakteriellen Zusatzstoffen an eckigen Luftkanälen
mit flexiblem Schaumstoff auf Basis synthetischen
Kautschuks mit geschlossenzelliger Materialstruktur.
Dämmung ohne halogenierte Treibmittel aufgeschäumt und
erfüllt damit die Anforderungen an das nachhaltige
Bauen

Für öffentliche Gebäude geeignete Isolierung

Aufbringung mittels passendem Kleber: Standardkleber,
um einen optimalen Systemverbund mit Dämmung zu
erreichen und um Tauwasser an Befestigungspunkten im
Kälte- und Klimabereich zu vermeiden, sind die
entsprechenden Flächenträger vom Rohrleitungsbauer zu
verwenden. Einteilig, thermisch entkoppelt, mit 2 PET-
Segmenten und selbstklebendem Verschluss. Alle
Abmessungen sind auf die Schläuche/Platten des
Hersteller- Lieferprogramms abgestimmt.
Dämmung Außenluft

Farbe: Schwarz
Format der Platten: 2,0 x 0,5 m

Wärmeleitfähigkeit bei 0°C Mitteltemperatur (DIN EN
12667): ? 0 °C = 0,033 W/(m·K)

Wasserdampf-Diffusionswiderstand (EN 13469): µ = 10.000

Baustoffklasse: schwerentflammbar, B-s2,d0

Anwendungsbereich:
obere Anwendungsgrenztemperatur: bis +85° C
untere Anwendungsgrenztemperatur: -50°C

Verarbeitung
Die Platten sind vollflächig aufzukleben und alle
Nähte mit Kleber fachgerecht zu verschließen. Weitere
Verarbeitung srichtlinien sind der Montageanleitung zu
entnehmen.

Kältedämmung an Rohrleitungen und
verfahrenstechnischen Anlagen zur
Tauwasserverhinderung & Energieeinsparung

Dämmstärke : 32 mm

Dämmung wie beschrieben, liefern und nach
Herstellervorschrift anbringen.
Die Lüftungskanalflansche sind mit einer Aufdopplung
der Isolierung zu versehen. Diese Leistung ist in die
Einheitspreise der Isolierung einzukalkulieren.
Menge: 15,000 m2

**3.3 Dämmung von Wickelfanzrohr DN500 mit vorgenannter Wärmedämmung**
Dämmung von Wickelfanzrohr DN500 mit vorgenannter
Wärmedämmung

Dämmstärke : 32 mm

Dämmung wie beschrieben, liefern und nach
Herstellervorschrift anbringen.
Menge: 15,000 lfdm

**3.4 Dämmung von Wickelfanzrohr DN315 mit vorgenannter Wärmedämmung**
Dämmung von Wickelfanzrohr DN315 mit vorgenannter
Wärmedämmung

Dämmstärke : 19 mm

Dämmung wie beschrieben, liefern und nach
Herstellervorschrift anbringen.
Menge: 10,000 lfdm

**3.5 Dämmung von Wickelfanzrohr DN250 mit vorgenannter Wärmedämmung**
Dämmung von Wickelfanzrohr DN250 mit vorgenannter
Wärmedämmung

Dämmstärke : 19 mm

Dämmung wie beschrieben, liefern und nach
Herstellervorschrift anbringen.
Menge: 10,000 lfdm

**3.6 Dämmung von Wickelfanzrohr DN200 mit vorgenannter Wärmedämmung**
Dämmung von Wickelfanzrohr DN200 mit vorgenannter
Wärmedämmung

Dämmstärke : 19 mm

Dämmung wie beschrieben, liefern und nach
Herstellervorschrift anbringen.
Menge: 40,000 lfdm

**3.7 Dämmung von Wickelfanzrohr DN160 mit vorgenannter Wärmedämmung**
Dämmung von Wickelfanzrohr DN160 mit vorgenannter
Wärmedämmung

Dämmstärke : 19 mm

Dämmung wie beschrieben, liefern und nach
Herstellervorschrift anbringen.
Menge: 5,000 lfdm

**3.8 Dämmung von Wickelfanzrohr DN100 mit vorgenannter Wärmedämmung**
Dämmung von Wickelfanzrohr DN100 mit vorgenannter
Wärmedämmung

Dämmstärke : 19 mm

Dämmung wie beschrieben, liefern und nach
Herstellervorschrift anbringen.
Menge: 20,000 lfdm

### Bereich 4 Sonstiges

*Hinweis: Vortext Stundenlohnarbeiten allgemein*
Vortext Stundenlohnarbeiten allgemein

Stundenlohnarbeiten für unvorhersehbare Ar-
beiten, die jedoch für den Baufortschritt
zwingend erforderlich sind, aber nicht nach
VOB/B §2 Nr. 6 zu kalkulieren sind.

Alle Arbeiten sind vor Arbeitsbeginn mit dem
Auftraggeber abzustimmen und zu koordinieren.
Nicht abgestimmte Arbeiten werden nicht anerkannt und nicht vergütet.

Die Stundennachweise sind zeitnah - jedoch
spätestens nach einer Woche - beim
Auftraggeber
zur Gegenzeichnung vorzulegen. Alternativ
können die Stundennachweise auch per Fax oder
Mail beim Auftraggeber eingereicht werden.

Im Einheitspreis der Stundenlohnarbeiten sind
folgende Kosten einzukalkulieren:
Lohn- und Gehaltskosten, Lohn- und Gehaltsnebenkosten, Kosten der Einrichtungen, Stoffkosten, Maschinen, Geräte und maschinelle
Anlagen, Fracht-, Fuhr- und Ladekosten, Fahr-/
Wegezeiten und -kosten, Verschleißkosten,
Sozialkassenbeiträge und Sonderkosten, sowie
angemessene Zuschläge für Gemeinkosten und
Gewinn.

Die über die üblichen zum Eisatz kommende
Materialien der Baustelle hinausgehenden
Materialien sind gesondert aufzuführen und
anzusetzten.

Für Baunebenarbeiten, wie Stemm-, Bohr-, Aufräum- und Reinigungsarbeiten etc. werden nur
Helferstunden vergütet, egal wer diese
Arbeiten tatsächlich ausführt.

*Hinweis: Vortext Studenlohnarbeiten HLS*
Vortext Studenlohnarbeiten HLS

Stundenlohnarbeiten für Anschlussarbeiten an
bestehenden Rohrleitungen wie:

- Für vorzeitige oder Abschnittsweise Inbetriebnahme

**4.1 Monteurstunden**
Menge: 4,000 Stck

**4.2 Helferstunden**
Menge: 4,000 Stck

*Hinweis: Vortext Erstellung Schlitze und Durchbrüche*
Vortext Erstellung Schlitze und Durchbrüche

Sämtliche Schlitz- und Durchbruchsarbeiten sind in Anle
hnung an die DIN 1053 durchzuführen.
Vor Ausführung der Arbeiten hat der Auftragnehmer die Zustimmung der Bauleitung bzw. des Statikers
 einzuholen.
Alle Schlitze sind mit der Trennscheibe sorg-fältig aus
zuschneiden und erst dann nachzu-stemmen.
In die Einheitspreise sind Kleinteile, De-
montage und Entsorgung von vorgefundenen Leitungen, Rei
nigung der Räume von Bauschutt, der Transport zum Schut
tcontainer, Gestellung der Container und der Abtranspor
t mit einzurechnen.
In die Einheitspreise für Schlitze und Durchbrüche sind ebenfalls die Gestellung des Werkzeuges sow
ie der Verschleiß von Bohrkronen, Trennscheiben einzuka
lkulieren und werden nicht gesondert vergütet.
Die An- und Abfahrt, der Auf- und Abbau des Bohrgeräts,
 sowie der Abtransport der ausgebohrten Kerne ist in die Einheitspreise einzukalkulieren. Mehrmaliges Anfahren sowie Bohrungen mit e
inem Durchmesser kleiner 35 mm werden nicht gesondert v
ergütet.
Alle Durchbruchsarbeiten und Kernbohrungen beziehen sic
h auf Wand- bzw. Deckenstärken von 24 cm. Sollten Durch
brüche oder Bohrungen abweichender Stärke zur Ausführun
g kommen, so werden diese auf Basis des mm Preises des
Einheitspreises und der tatsächlich ausgeführten Stärke abgerechnet.

**4.3 Mauerdurchbruch 101 - 200 cm2 in 24cm**
Mauerdurchbruch 101 - 200 cm2 in Mauerwerk bis 24 cm
Stärke,
Menge: 2,000 Stck

**4.4 Mauerdurchbruch 201 - 400 cm2 in 24cm**
Mauerdurchbruch 201 - 400 cm2 in Mauerwerk bis 24 cm
Stärke,
Menge: 2,000 Stck

**4.5 Ausschnitt 101 - 200 cm2 in 24cm**
Ausschnitt 101 - 200 cm2 in Holzständerbauwerk bis 24
cm Stärke,
Menge: 2,000 Stck

**4.6 Ausschnitt 201 - 400 cm2 in 24cm**
Ausschnitt 201 - 400 cm2 in Holzständerbauwerk bis 24
cm Stärke,
Menge: 2,000 Stck

**4.7 Erstellung/Übermittlung EDE-File zur BACnet-Einbindung**
Pauschale zur Erstellung des notwendigen EDE-Files
durch die Gerätehersteller mit allen im Vorfeld
abgestimmten Parametren zur BACnet-Einbindung des
Lüftungsgerätes - Pos. 01.001 + bestehend aus 1
Küchenlüftungsgerät,  9 Deckenlüftungsgeräte (OGS-
Räume/Speisesaal) und 1 Wandlüftungsgerät im EG.
Da der Datenaustausch zwischen den BACnet-
Kommunikationspartnern im Zuge der Inbetriebnahme
nicht immer "online" möglich ist, ist eine "offline"
Projektierung erforderlich, damit die normale BACnet-
Kommunikation "online" vorbereitet werden kann. Die
benötigten BACnet-Daten sind für eine "offline"-
Inbetriebnahme als Datei zur Verfügung zu stellen.
Hierdurch wird sichergestellt, dass notwendige
Voreinstellungen vorhanden sind, so dass danach eine
problemlose Netzwerkverbindung zur Automationsstation
hergestellt werden kann.
Bei der "offline"-Projektierung dienen die EDE-Listen
dazu, die projektspezifischen BACnet-Informationen in
standardisierter Form vorzubereiten, auszutauschen und
zu dokumentieren.
Wegen der guten Eignung für tabellarische
Darstellungen und der weiten Verbreitung ist die
Darstellung als XLS- oder CSV-Datei vorzunehmen. Die
EDE-Liste umfasst insgesamt 4 Blätter (EDE-Tabelle,
State-Texts, Unit-Texts, Object-Types).
Sollten in der EDE-Liste über die vorgegebenen
Datenfelder hinaus projekt- und liegenschaftsspezifische Ergänzungen notwendig sein, sind diese
unter den Projektbeteiligten im Vorfeld der
Realisierung festzulegen.
In der EDE-Liste müssen alle BACnet-Objekte mit den in
der Liste vorgegebenen Properties vollständig
dokumentiert werden. Alle Angaben zu Namen, Adressen,
Einheiten, Wertebereichen, Beschreibungstexten,
Alarmgrenzwerten, Meldungklassen usw. sind in
Abstimmung mit dem Nutzer (Stadt Aachen) nach
einheitlichen Systematiken sinnvoll zu vergeben. Dabei
ist der verfügbare Zeichensatz zu beachten.
Damit die Angaben der EDE-Liste exakt dem in der
Automationsstation projektiertem Stand entsprechen,
müssen alle Property-Informationen der EDE-Liste mit
einem Tool automatisch generiert und in eine Datei
(file) geschrieben werden. Lediglich die nicht aus der
Automationsstation auslesbaren Metainformationen sind
sorgfältig manuell einzutragen. Die mauellen Eingaben
sind im Rahmen der gemeinsamen BACnet-Inbetriebnahme
mit dem Gewerk Gebäudeautomation vorzunehmen.
Der fertige EDE-File ist dem AN der Gebäudeautomation
rechtzeitig vor der Inbetriebnahme zur Übernahme in
die Programmierung auf USB-Stick zur Verfügung zu
stellen.
Menge: 1,000 Stck

**4.8 Inbetriebnahme BACnet Lüftungsanlagen Schulung**
Pauschale für die gemeinsame Inbetriebnahme
bestehend aus 9 Deckenlüftungsgeräten und einem
Wandgerät, gemeinsam mit dem Servicetechniker des
Geräteherstellers, dem Bauherrenvertreter, sowie der
ausführenden MSR-Installationsfirma zur Einbindung
aller im Vorfeld abgestimmter BACnet-Funktionen
inklusive notwendiger Abstimmungen/Klärungen.
Menge: 1,000 Stck

**4.9 Inbetriebnahme BACnet Lüftungsanlagen Umkleiden**
Pauschale für die gemeinsame Inbetriebnahme
zu Pos. 01.001 bestehend aus 1 Küchenlüftungsgerät mit
Kanalanschlüssen gemeinsam mit dem Servicetechniker
des Geräteherstellers, dem Bauherrenvertreter, sowie
der ausführenden MSR-Installationsfirma zur Einbindung
aller im Vorfeld abgestimmter BACnet-Funktionen
inklusive notwendiger Abstimmungen/Klärungen.
Menge: 1,000 Stck

**4.10 Inbetriebnahme Lüftungsanlagen 9 Deckengeräte**
Pauschale für die gemeinsame Inbetriebnahme
der kompletten Lüftungsanlagen bestehend aus 9
Deckenlüftungsgeräten gemeinsam mit dem
Bauherrenvertreter, einschließlich Einregulierung der
Luftmengen und Einstellung aller Regelparameter nach
Bauherrenvorgabe unter Einbeziehung des
Servicetechnikers des Geräteherstellers.
Menge: 1,000 Stck

**4.11 Inbetriebnahme Lüftungsanlage Küche**
Pauschale für die gemeinsame Inbetriebnahme
der Lüftungsanlage zu der Pos. 01.001
Küchenlüftungsanlage gemeinsam mit dem
Bauherrenvertreter sowie der ausführenden
Elektro-/MSR-Installationsfirma einschließlich
Einregulierung der Luftmengen und Einstellung aller
Regelparameter nach Bauherrenvorgabe unter
Einbeziehung des Servicetechnikers des
Geräteherstellers.
Menge: 1,000 Stck

**4.12 Inbetriebnahme Wandlüftungsanlage WC`s EG**
Pauschale für die gemeinsame Inbetriebnahme
des Wandlüftungsgerätes gemeinsam mit dem
Bauherrenvertreter sowie der ausführenden
Elektro-/MSR-Installationsfirma einschließlich
Einregulierung der Luftmengen und Einstellung aller
Regelparameter nach Bauherrenvorgabe unter
Einbeziehung des Servicetechnikers des
Geräteherstellers.
Menge: 1,000 Stck

**4.13 Sachverständigenabnahme Lüftung**
Pauschale für die Erstabnahme der gesamten
lüftungstechnischen Anlage durch einen staatlich
anerkannten Sachverständigen, einschl. Prüfung der
allgemeinen Lüftungstechnischen Anlage sowie aller
sicherheitstechnisch relevanten Anlagenteile und
Bereitstellung einer, mit den vorbeschriebenen Anlagen
vertrauten Fachkraft für einen max. Zeitrahmen von 4
Stunden. Die Fachkraft soll auf Anweisungen die
Anlagen bedienen und den Sachverständigen bei der
Arbeit unterstützen.

Sollten sich bei der Erstbnahme Mängel herausstellen,
welche Nachabnahmen durch den staatlich anerkannten
Sachverständigen erforderlich machen, gehen alle
weiteren Kosten hierfür zu Lasten des Auftragnehmers.

Dies gilt für die Küchenlüftungsanlage.
Menge: 1,000 Stck

**4.14 Luftkanal Hygieneuntersuchung nach VDI 6022**
Luftkanal Hygieneuntersuchung nach VDI 6022 durch ein
zertifiziertes Hygieneinstitut.
Der ordnungsgemäße Zustand der Luftkanäle ist durch
ein entsprechende Protokoll vor der Erstinbetriebnhame
nachzuweisen. Das Protokoll ist der Bauleitung und dem
Bauherrn vorzulegen, und zusätzlich den
Revisionsunterlagen beizulegen.
Dies gilt für die Küchenlüftungsanlage.
Menge: 1,000 Stck

**4.15 Erstellung der Revisionsunterlagen auf Basis**
Erstellung der Revisionsunterlagen auf Basis
der zur Verfügung gestellten Ausführungszeichnungen EG bestehend aus:
Grundriss EG Lüftung 2-fach A1
Grundriss OG Lüftung 2-fach A1
Schema Lüftung 2-fach A1

Die Zeichnungnummern sind nach den Vorgaben der Stadt
Aachen zu übernehmen.

Die Werk-/Montagezeichnungen sowie die
Revisionsunterlagen sind für techische Anlagen gemäß
DIN EN 81-1 Anhang C zu erstellen.

Alle Unterlagen sind übersichtlich in Mappen
geordnet, mit Inhaltsverzeichnis und
Ordnerregister versehen, in zweifacher Ausführung und
Datenträger zu liefern. Der Aufbau ist mit dem
Auftraggeber abzustimmen.

Der Auftragnehmer hat folgende Unterlagen
aufzustellen und in der geforderten Form und
Menge zu liefern:

- Allgemeine Anlagenbeschreibung mit:
  * Ortsbestimmung, Garantiewerten
  * Betriebsdaten, Spezialmerkmalen
- revidierte Grundrisse/Schemata/Schnitte und
  Montagezeichnungen mit CAD-Programm
  erstellt, zusätzliche Lieferung der
  Zeichnungsdateien im
  dxf- oder dwg-Format auf beschriftetem
  Datenträger (CD-R)
- Anlagen- und Funktionsschemata
- Zulassungsbescheide
- Fachunternehmererklärungen
- Protokolle zu TÜV-Abnahmen
- technische Dokumentation der Einbauteile
- Anlagen- und Funktionsbeschreibungen mit
  Hinweisen für eine wirtschaftliche
  Betriebsweise sowie Erläuterungen der
  Störmeldungen
- Bedienungsanweisungen, abgestimmt auf die
  ausgeführten Anlagen
- Gerätebeschreibungen, abgestimmt auf die
  eingebauten Geräte und Teile
- detaillierte Wartungslisten
- Stück- und Ersatzteillisten mit Angabe der
  Hersteller
- Stromlauf- und Klemmenanschlusspläne,
  zusätzlich ein Satz dieser Pläne in
  einem Planfach im Schaltschrank (Heizraum)
  hinterlegt
- Zusammenstellung der wichtigsten technischen
  Daten
- vorgeschriebene behördliche Kontrollen und
  Überwachungen, in Art und Zeitfolge
  erläutert
- Kopien sämtlicher behördlicher
  Prüfbescheinigungen und Werkstatttests
- Protokolle über alle im Rahmen der
  Einregulierungsarbeiten durchgeführten
  Messungen mit Angabe der endgültigen
  Einstellwerte, auch für zusätzlich
  geforderte Messungen
- Protokolle über das ordnungsgemäße Aufheizen
  von Fußbodenheizflächen
- Protokolle über die Einweisung des
  Bedienungs- und Wartungspersonals (mit
  Datum, Uhrzeit und Unterschrift)
- schriftlicher Nachweis der Dichtheit und
  Funktionstüchtigkeit der Anlagen

Alle dem Verschleiss unterliegenden Anlagenteile sind
tabellarisch aufzuführen. Zu den Ersatzteillisten
gehören nicht nur komplette Einheiten, sondern auch
Einzelteile, die der Hersteller nach Zweckmäßigkeit
angibt.
Die Ersatzteilliste erhält für jedes Teil Angaben
zu:
- Fabrikat-/Typ-Nummer, Größe/Leistung und
  sonstige Bestelldaten.

Die Aufbereitung und Zusammenstellung der
Anlagendokumentation ist wie folgt
vorzunehmen:
- Dokumentation dreifach, jede Dokumentation in einem
Aktenordner geheftet.
- Rückenschildbeschriftung:
  * Bestandsunterlagen
  * Bauvorhaben
  * Straße
  * PLZ, Ort
  * HSL
- Deckblatt mit nachstehenden Angaben:
  * Bauvorhaben: "Projektname"
  * Gewerke: HSL
  * Bauherr: Name und komplette Anschrift,
  Kontaktdaten
  * Fachplanung: Firmenname und komplette
  Anschrift, Kontaktdaten
  * Auftragnehmer: Firmenname und komplette
  Anschrift, Kontaktdaten

Zusätzlich zu der schriftlichen Dokumentation ist die
vollständige Dokumentation einfach auf
beschriftetem Datenträger (CD-R) in den folgenden
Datei-Formaten zu übergeben:
- Anlagenbeschreibung, Bedienungs-/
  Wartungsanweisungen .doc oder .pdf
- Zeichnungen und Schemata .dwg oder .dxf und
  .pdf
- Prüfbescheinigungen .doc oder .pdf
- Abnahmebescheinigungen und Messprotokolle .doc
  oder .pdf
- Erstellung des Heizungsverdundlabels

Die Erstellung und Übergabe der vorbeschriebenen
Unterlagen ist in den Einheitspreis dieser Position
einzukalkulieren.
Menge: 1,000 Stck

**4.16 Wartung der Lüftungsinstallation für die**
Wartung der Lüftungsinstallation für die
vorbeschriebenen Leistungen. Einzukalkulieren ist
die Wartung nach Herstellervorschrift-/und nach
AMEV-Muster über die Dauer der Mängelhaftungsfrist als Jahrespauschale. Das Angebot wird gewertet.
Die Beauftragung der Wartung erfolgt über einen
separaten Wartungsvertrag.
Menge: 4,000 Stck
